# DU, UVG, WC-Sanierung, Einbau Beh. WC
Angebotsaufforderung (GAEB DA XML 3.3, DA83)
Projekt: DU, UVG,
Währung: EUR
Auftraggeber: Bau- und Liegenschaftsbetrieb NRW, NL Duisburg, Am Silberpalais 1, 47057 Duisburg, Telefon 0203-98711-0, Fax 0203-98771-900, E-Mail 0203-du.poststelle@blb.nrw.de
Erstellt mit: FUTURA, FUTURA Version 9.1.03.77, 03.03.2026

## Zusätzlicher Text
Der Bau- und Liegenschaftsbetrieb NRW (BLB NL Duisburg)
beabsichtigt die Sanierung und den Umbau der WC-Anlagen
im Gebäude des Landesamt für Finanzen (LaFin)
Außenstelle Essen, Kurfürstenstraße 33 in 45138 Essen.

Die hier ausgeschriebene Teilleistung der
Gesamtmaßnahme umfasst die bautechnischen Arbeiten,
nach erfolgtem Abbruch durch das Vorgewerk.

Die Bauabschnitte und die Bauarbeiten sind in enger
Abstimmung mit der Bauleitung und dem LaFin (Nutzer) zu
koordinieren und terminieren. Während des
bautechnischen Aufbaus wird zeitgleich die technische
Gebäudeausrüstung der WC-Anlagen über eine separate
Ausschreibung erneuert. Hier muss von Abstimmungen und
Unterbrechungen an den jeweiligen Schnittstellen
ausgegangen werden.

Die Nutzung von Brauchwasser und Strom wird vom Bauherr
bzw. der Nutzer unentgeldlich innerhalb des Gebäudes
zur Verfügung gestellt.

Die vorhandenen WC-Anlagen in den Gebäuden können
verständlicherweise NICHT genutzt werden. Dafür wird
ein Sanitärcontainer, vor Beginn der Abbrucharbeiten
des Vorgewerkes, welcher Teil dieser Ausschreibung ist
(s. Titel 13), im Innenhof aufgestellt.

Es sind i.d.Regel die Arbeitszeiten Mo-Fr von 7:30 bis
15:00 Uhr einzuhalten. Arbeiten außerhalb dieser Zeiten
sind mit der Bauleitung unter Angabe des Ortes, der
Zeit und der Anzahl der eingesetzten Mitarbeiter
abzustimmen.

Kurzzeitige Unterbrechungen von lärmintensiven Arbeiten
müssen mit einkalkuliert
werden. Eventuell sind diese nach Abstimmung eher an
Samstagen zu erbringen.

Alle Leistungen umfassen auch die Lieferung der
dazugehörigen Materialien einschl. Abladen, Lagern,
transportieren zum Einbauort und Einbauen auf der
Baustelle, wenn in der Leistungsbeschreibung nichts
anderes vorgesehen ist.
Soweit nicht gesondert in Positionen erfasst, sind die
Baustellenrichtung und die Schuttbeseitigung, sowie
alle dazu notwendigen Leistungen in den Positionen
einzurechnen.

Einige wenige Positionen des LV enthalten
Produktabfragen. Vom Bieter ist in diesen
Teilleistungsbeschreibungen das konkret angebotene
Produkt (Fabrikat oder Typenbezeichnung) anzugeben.

Dem AN wird empfohlen, sich vor Angebotsabgabe über die
örtlichen Gegebenheiten zu informieren.

Überschneidung mit anderen Gewerken

Vor den Arbeiten finden die Abbruch- und
Schadstoffsanierungsarbeiten sowie ein Großteil der
Leitungsverlegungen statt. Die Arbeiten müssen
miteinander
abgestimmt werden, da es mehrfach zu Überschneidungen
kommen wird.

Bauökologische Hinweise

Zielsetzung ist es, die Verwendung von Stoffen und
Produkten zu reduzieren bzw. zu vermeiden, die aufgrund
ihrer stofflichen Eigenschaften während ihrer Nutzung,
ihrem Transport und ihrer Verarbeitung auf der
Baustelle oder ihrer Beseitigung ein Risikopotential
für den Menschen oder die Umweltmedien Grundwasser,
Oberflächenwasser, Boden und Luft enthalten. Die
Verwendung umweltverträglicher Materialien trägt zu
einer Verbesserung der Innenraumluftqualität bei und
begrenzt das Sanierungsrisiko eines Gebäudes in
Hinblick auf Schadstoffe.
Bei der Angabe von gleichwertigen Produkten ist die
nachhaltige Vergleichbarkeit stets zu berücksichtigen.

Abfalltrennung/-vermeidung und Logistik

Ziel ist die Schonung der natürlichen Ressourcen, die
Vermeidung von Abfällen, weitestgehender und möglichst
hochwertiger, ordnungsgemäßer und schadloser Verwertung
unvermeidbarer Abfälle sowie der
gemeinwohlverträglichen Beseitigung von nicht
verwertbaren Abfällen.
Abfalltrennsysteme
Abfälle sind im Rahmen der Möglichkeiten zu vermeiden.
Die gesetzlichen Mindestvorschriften des
Kreislaufwirtschafts- und Abfallgesetzes müssen erfüllt
werden.

Lagerplatz

Als Zwischenlagerplatz im Außenbereich könnte der
Innenhof fungieren, der allerdings durch seine
Durchfahrtsmaße (B= ca. 3,00m, H= 2,90m) beschränkt
ist.
Zudem verläuft die Durchfahrt auf einer Länge von rd.
12 m durch das Gebäude.
Für die Nutzung und Anfahrt ist entsprechend eine
vorherige Abstimmung mit dem Nutzer zwingend
erforderlich.
Zudem können nach Absprache mit dem Nutzer Parkplätze
innerhalb des Geländes genutzt werden.

Arbeitstäglich nach Beendigung der Arbeiten oder ggf.
nach Bedarf häufiger, sind die verschmutzten
Arbeitsbereiche zu reinigen, sowie anfallende
Baustoffreste und Verpackungen ordnungsgemäß zu
entsorgen. Kosten sind in die Einheitspreise
einzurechnen, einschließlich der Deponiegebühren für
das Kehrgut.

Dem LV sind folgende Anlagen beigefügt:
- Lageplan (Stand: 26.11.2025)
- Grundrisspläne (Stand: 26.11.2025)
- Teilschnitte (Stand: 26.11.2025)
- Bauzeitenplan Ausführung (Stand: 25.11.2025)

Abnahmen

Endabnahme und Zwischenabnahmen
Zur Abnahme (VOB) der Bauleistungen sind die in
Anspruch genommenen Bereiche so zu säubern, dass sie
sich in einem abnahmewürdigen Zustand befinden. Das
entsprechende Personal und die Gerätschaften sind
kostenfrei zu stellen.

Ausführungszeitraum

Nach Leistungsabruf lt. VOB/B §5 Abs. 2.
Dauer: ca. 9-10 Monate
Dauer: ca. 12 Monate (Nutzung Sanitärcontainer)

Die Zufahrt zum öffentlichen Parkplatz am Haupteingang
des LaFin erfolgt über die Steubenstraße und die
Zufahrt zum Innenhof erfolgt über die Dammannstraße.
Die Aufstellflächen für eine Baustelleneinrichtung und
Zufahrt, Lagerflächen und eine Be-/ Entladezone für LKW
und Aufenthaltscontainer sind auf dem Besucher- oder
Innenhofparkplatz in Abstimmung mit dem LaFin möglich.
Die etwaige Absperrung dieser Fläche muss vom AN im
Voraus mit dem LaFin vereinbart werden. Die Kosten sind
vom AN zu tragen.

Lagerräume /-flächen sowie Container für Material oder
Unterkünfte für Personal werden vom AG nicht zur
Verfügung gestellt und sind vom AN in den Position
einzukalkulieren.

Während der Baumaßnahme findet der Betrieb in allen
Geschossen unverändert statt, etwaige Lärmemissionen
sind daher zu reduzieren. Die Kosten sind in den
Einheitspreis mit einzukalkulieren.

Sozialräume werden vom AG nicht zur Verfügung gestellt.
Die Sozialräume sind vom AN in entsprechender Position
anzubieten.

Die möglichen Regelarbeitszeiten auf der Baustelle
sind:
von Montag bis Freitag von 07.30 bis 15.00 Uhr.
Ausnahmen hiervon sind rechtzeitig beim Nutzer zu
beantragen (mind. 1 Wochen vorher)
Außerhalb dieser Zeiten können im Regelfall aus
vollzugstechnischen Gründen keine Arbeiten ausgeführt
werden.
Die Arbeitszeiten sollen vor Beginn bei einem
Abstimmungstermin mit allen Beteiligten bestätigt
werden.

Sämtliche Risiken der Verwahrung etwaiger vom AG
beigestellten Anlagen und Materialien bis zur Abnahme,
der durch den AN zu erbringenden Leistungen, trägt der
AN. Materialien und Werkzeuge dürfen nicht
unbeaufsichtigt auf der Dachfläche liegen gelassen
werden. Sie sind täglich von der Baustelle zu
entfernen. Verschlossene Lagerräume stehen nicht zur
Verfügung und sind vom AN in entsprechende EP mit
einzukalkulieren.

Nachforderungen wegen notwendiger Unterbrechungen der
Arbeiten oder betriebsbedingte Wartezeiten werden über
die in der Ausschreibung angelegten Positionen hinaus
nicht anerkannt.

Soweit nicht gesondert in Positionen erfasst, sind die
Baustelleneinrichtung und die Schuttbeseitigung, sowie
alle dazu notwendigen Leistungen in den Positionen
einzurechnen.

Die zuvor aufgeführten Leistungen sind in den
Einheitspreisen einzukalkulieren.

Da es sich um eine Anlage in einem bestehenden Gebäude
handelt, kann vor Angebotsabgabe die Möglichkeit der
Besichtigung wahrgenommen werden.

Termine sind jederzeit über den BLB zu erfragen.

Spätere Nachforderungen, die auf Grund von Unkenntnis
der Örtlichkeiten entstehen,  werden nicht anerkannt.

## Hochbau

*Hinweis: BAUBESCHREIBUNG*
Der Bau- und Liegenschaftsbetrieb NRW (BLB NL Duisburg) beabsichtigt die Sanierung und den Umbau der WC-Anlagen im Gebäude des Landesamt für Finanzen (LaFin) Außenstelle Essen, Kurfürstenstraße 33 in 45138 Essen.

Die hier ausgeschriebene Teilleistung der Gesamtmaßnahme umfasst die bautechnischen Arbeiten, nach erfolgtem Abbruch durch das Vorgewerk.

Die Bauabschnitte und die Bauarbeiten sind in enger Abstimmung mit der Bauleitung und dem LaFin (Nutzer) zu koordinieren und terminieren. Während des bautechnischen Aufbaus wird zeitgleich die technische Gebäudeausrüstung der WC-Anlagen über eine separate Ausschreibung erneuert. Hier muss von Abstimmungen und Unterbrechungen an den jeweiligen Schnittstellen ausgegangen werden.

Die Nutzung von Brauchwasser und Strom wird vom Bauherr bzw. der Nutzer unentgeldlich innerhalb des Gebäudes zur Verfügung gestellt.

Die vorhandenen WC-Anlagen in den Gebäuden können verständlicherweise NICHT genutzt werden. Dafür wird ein Sanitärcontainer, vor Beginn der Abbrucharbeiten des Vorgewerkes, welcher Teil dieser Ausschreibung ist (s. Titel 13), im Innenhof aufgestellt.

Es sind i.d.Regel die Arbeitszeiten Mo-Fr von 7:30 bis 15:00 Uhr einzuhalten. Arbeiten außerhalb dieser Zeiten sind mit der Bauleitung unter Angabe des Ortes, der Zeit und der Anzahl der eingesetzten Mitarbeiter abzustimmen.

Kurzzeitige Unterbrechungen von lärmintensiven Arbeiten müssen mit einkalkuliert
werden. Eventuell sind diese nach Abstimmung eher an Samstagen zu erbringen.

Alle Leistungen umfassen auch die Lieferung der dazugehörigen Materialien einschl. Abladen, Lagern, transportieren zum Einbauort und Einbauen auf der Baustelle, wenn in der Leistungsbeschreibung nichts anderes vorgesehen ist.
Soweit nicht gesondert in Positionen erfasst, sind die Baustellenrichtung und die Schuttbeseitigung, sowie alle dazu notwendigen Leistungen in den Positionen einzurechnen.
Einige wenige Positionen des LV enthalten Produktabfragen. Vom Bieter ist in diesen Teilleistungsbeschreibungen das konkret angebotene Produkt (Fabrikat oder Typenbezeichnung) anzugeben.
Dem AN wird empfohlen, sich vor Angebotsabgabe über die örtlichen Gegebenheiten zu informieren.

Überschneidung mit anderen Gewerken

Vor den Arbeiten finden die Abbruch- und Schadstoffsanierungsarbeiten sowie ein Großteil der Leitungsverlegungen statt. Die Arbeiten müssen miteinander
abgestimmt werden, da es mehrfach zu Überschneidungen kommen wird.

Bauökologische Hinweise
Zielsetzung ist es, die Verwendung von Stoffen und Produkten zu reduzieren bzw. zu vermeiden, die aufgrund ihrer stofflichen Eigenschaften während ihrer Nutzung, ihrem Transport und ihrer Verarbeitung auf der Baustelle oder ihrer Beseitigung ein Risikopotential für den Menschen oder die Umweltmedien Grundwasser, Oberflächenwasser, Boden und Luft enthalten. Die Verwendung umweltverträglicher Materialien trägt zu einer Verbesserung der Innenraumluftqualität bei und begrenzt das Sanierungsrisiko eines Gebäudes in Hinblick auf Schadstoffe.
Bei der Angabe von gleichwertigen Produkten ist die nachhaltige Vergleichbarkeit stets zu berücksichtigen.
Abfalltrennung/-vermeidung und Logistik
Ziel ist die Schonung der natürlichen Ressourcen, die Vermeidung von Abfällen, weitestgehender und möglichst hochwertiger, ordnungsgemäßer und schadloser Verwertung unvermeidbarer Abfälle sowie der gemeinwohlverträglichen Beseitigung von nicht verwertbaren Abfällen.
Abfalltrennsysteme
Abfälle sind im Rahmen der Möglichkeiten zu vermeiden.
Die gesetzlichen Mindestvorschriften des Kreislaufwirtschafts- und Abfallgesetzes müssen erfüllt werden.

Lagerplatz
Als Zwischenlagerplatz im Außenbereich könnte der Innenhof fungieren, der allerdings durch seine Durchfahrtsmaße (B= ca. 3,00m, H= 2,90m) beschränkt ist.
Zudem verläuft die Durchfahrt auf einer Länge von rd. 12 m durch das Gebäude.
Für die Nutzung und Anfahrt ist entsprechend eine vorherige Abstimmung mit dem Nutzer zwingend erforderlich.
Zudem können nach Absprache mit dem Nutzer Parkplätze innerhalb des Geländes genutzt werden.
Arbeitstäglich nach Beendigung der Arbeiten oder ggf. nach Bedarf häufiger, sind die verschmutzten Arbeitsbereiche zu reinigen, sowie anfallende Baustoffreste und Verpackungen ordnungsgemäß zu entsorgen. Kosten sind in die Einheitspreise einzurechnen, einschließlich der Deponiegebühren für das Kehrgut.
Dem LV sind folgende Anlagen beigefügt:
- Lageplan (Stand: 26.11.2025)
- Grundrisspläne (Stand: 26.11.2025)
- Teilschnitte (Stand: 26.11.2025)
- Bauzeitenplan Ausführung (Stand: 25.11.2025)

Abnahmen
Endabnahme und Zwischenabnahmen
Zur Abnahme (VOB) der Bauleistungen sind die in Anspruch genommenen Bereiche so zu säubern, dass sie sich in einem abnahmewürdigen Zustand befinden. Das entsprechende Personal und die Gerätschaften sind kostenfrei zu stellen.

Ausführungszeitraum
Nach Leistungsabruf lt. VOB/B §5 Abs. 2.

Dauer: ca. 9-10 Monate
Dauer: ca. 12 Monate (Nutzung Sanitärcontainer)

### Titel 01 Baustelleneinrichtung

#### Untertitel 01.01 Baustelleneinrichtung

*Hinweis: Allg. Vorbemerkungen Baustelleneinrichtung*
Die Baustelleneinrichtung, deren Vorhaltung,
Unterhaltung und Räumung nach DIN 18299, VOB C gelten
als Nebenleistung, die auch ohne Erwähnung im Vertrag
zur vertraglichen Leistung gehören.
Eine gesonderte Vergütung erfolgt somit nicht.
Darüber hinaus gehende Leistungen werden in separaten
Positionen benannt und vergütet.

Es findet grundsätzlich wöchentlich in Absprache mit
dem AG eine Baustellenbesprechung auf der Baustelle
statt. Der verantwortliche Bauleiter hat an diesen
Besprechungen teilzunehmen.

Eine separate Vergütung erfolgt nicht.

Der AN ist zur täglichen Führung von Bautagesberichten
verpflichtet. Die Bautagesberichte sollen Stand und
Fortschritt der Bauarbeiten und bemerkenswerte
Ereignisse des Bauablaufs lückenlos festhalten. Es
bildet nach Abschluss der Baumaßnahme einen wichtigen
Bestandteil der Bauakte.
Die Bautagesberichte sind täglich vom Verfasser mit
Datum und Unterschrift zu versehen. Der Vordruck bzw.
das DV-Programm muss den nachfolgend genannten
Mindestanforderungen an Aufzeichnungsmöglichkeiten
genügen:

Regelmäßige Angaben:
- Bezeichnung der Baumaßnahme,
- Zeitpunkt der Aushändigung der Ausführungsunterlagen
(genaue Bezeichnung der Unterlagen) sowie ggf. von
Änderungen und Berichtigungen,
- Beginn und Fertigstellung der einzelnen Arbeiten,
- arbeitstäglich das Wetter und die höchste und
niedrigste Temp.
- täglich die erbrachten Leistungen und die Zahl der
beschäftigten Mitarbeiter einschl. Arbeitszeit,
getrennt nach deren Qualifikation (Polier,
Facharbeiter, Hilfsarb.) sowie Einsatz von Geräten.
- Eingang von Stoffen und Bauteilen, getrennt nach
allen vom AG beigestellten und den wichtigeren vom AN
gelieferten.

Besondere Angaben, Meldungen und Berichte wie z. B.:
- Abweichungen des Untergrundes von den Angaben im LV,
- Notwendigkeit, Beantragung und Genehmigung etwaiger
Abweichungen von den ausgehändigten Bauzeichnungen,
- Erledigung vorgeschriebener Baustoff-, Boden- und
Wasserprüfungen und Prüfungsergebnisse,
- Unterbrechung + Verzögerung der Arbeiten und deren
Ursachen,
- außergewöhnliche Ereignisse (Unfälle)
- mündliche Weisungen von Vorgesetzten und
Auftraggebern und deren Vertreter,
- bei Behinderungsanzeigen eine detaillierte Erfassung
aller Sachverhalte, die für die Beurteilung der Gründe
und des Umfanges der Behinderung von Bedeutung sein
können.

Eine separate Vergütung erfolgt nicht.

Schutz- und Sicherheitsmaßnahmen nach den
Unfallverhütungsvorschriften und den behördlichen
Bestimmungen sind Nebenleistungen gemäß VOB/C.
Lediglich Sicherungsmaßnahmen für Leistungen anderer
Unternehmer sind Besondere Leistungen im Sinne der
VOB/C.

**01.01.0010 Baustelle einrichten räumen**
STLB-Bau 2019-04 000
Baustelle für sämtliche, in der Leistungsbeschreibung aufgeführten Leistungen einrichten und räumen, Ausführung gemäß Zeichnung.
Menge: 1,000 St
Leistungsbereich: 000
DIN 276-1 2008-12: 391000000
LB-DIN: 000

**01.01.0020 Baustelleneinr. vorhalten**
STLB-Bau 2020-10 000
Baustelleneinrichtung für sämtliche, in der Leistungsbeschreibung aufgeführten Leistungen vorhalten,
Positionsmenge = Produkt aus '1 St'
(Vorhaltemenge)

mal '10 Monate'
(Vorhaltedauer)
Ausführung gemäß Zeichnung.
Menge: 10,000 StMt
Leistungsbereich: 000
DIN 276-1 2008-12: 391000000
LB-DIN: 000

**01.01.0030 Staubschutz UK Kunststofffolie herstellen räumen**
STLB-Bau 2020-10 000
Schutzvorrichtung als Staubschutz an Wandöffnungen, einschl. Unterkonstruktion, Oberkante Öffnung über 3 bis 4 m, aus Kunststofffolie, Foliendicke mind. 0,4 mm, herstellen und räumen, Abrechnung nach bespannter Fläche.
Menge: 90,000 m2
Leistungsbereich: 000
DIN 276-1 2008-12: 391000000
LB-DIN: 000

#### Untertitel 01.02 Mobiles Gerüst für Mauer-, Putz-, Trockenbau- und Malerarbeiten

**01.02.0010 Aufbau Abbau fahrbare Arbeitsbühne 1,5kN/m2 H 2m**
STLB-Bau 2020-10 001
Aufbauen, Abbauen fahrbare Arbeitsbühne DIN EN 1004, Grundeinsatzzeit wird nicht vereinbart, Gebrauchsüberlassung wird gesondert vergütet, Gruppe 2 (1,5 kN/m2), Höhe der obersten Gerüstlage 2 m,
Höhe der Standfläche über Fußboden/Gelände in m '60-90cm (Stehhöhe unter UK Decke= 2,00m)'
im Gebäude.
Menge: 1,000 St
Leistungsbereich: 001
DIN 276-1 2008-12: 393000000
LB-DIN: 001

**01.02.0020 Umsetzen fahrbare Arbeitsbühne 1,5kN/m2 H 2m**
STLB-Bau 2020-10 001
Umsetzen fahrbare Arbeitsbühne DIN EN 1004, Gruppe 2 (1,5 kN/m2), Höhe der obersten Gerüstlage 2 m,
Höhe der Standfläche über Fußboden/Gelände in m '60-90cm (Stehhöhe unter UK Decke= 2,00m)'
im Gebäude, Länge des waagerechten Transportweges im Mittel bis 25 m.
Menge: 5,000 St
Leistungsbereich: 001
DIN 276-1 2008-12: 393000000
LB-DIN: 001

**01.02.0030 Gebrauchsüberlassung fahrbare Arbeitsbühne 1,5kN/m2 H 2m**
STLB-Bau 2020-10 001
Gebrauchsüberlassung ohne vereinbarte Grundeinsatzzeit für fahrbare Arbeitsbühne DIN EN 1004,
Positionsmenge = Produkt aus '1St.'
(Gebrauchsüberlassungsmenge)

mal '32 Wo'
(Gebrauchsüberlassungsdauer)
Gruppe 2 (1,5 kN/m2), Höhe der obersten Gerüstlage 2 m,
Höhe der Standfläche über Fußboden/Gelände in m '60-90cm (Stehhöhe unter UK Decke= 2,00m)'
im Gebäude.
Menge: 32,000 StWo
Leistungsbereich: 001
DIN 276-1 2008-12: 393000000
LB-DIN: 001

#### Untertitel 01.03 Abfallentsorgung

**01.03.0010 Abfall nicht gefährlich AVV170904 nicht schadstoffbelastet LKW AN transp. entsorgen Verwertungsanlage bis 12km Vergüt.En**
STLB-Bau 2020-10 087
Sonstige Bau- und Abbruchabfälle,
nicht gefährlich, Abfallschlüssel nach AVV (Abfallverzeichnis-Verordnung) 170904 gemischte Bau- und Abbruchabfälle,
nicht schadstoffbelastet,
in Behälter auf Baustelle lagernd, mit LKW des AN transportieren, entsorgen, Behälter nach Leerung rückführen, max. Gesamtgewicht bis 7,5 t, Behältergröße über 8 bis 10 m3, zur Verwertungsanlage, Transportweg bis 12 km, Vergütung der Entsorgung gegen Nachweis, Mengenermittlung nach Wiegekarte.
Menge: 50,000 t
Leistungsbereich: 087
DIN 276-1 2008-12: 396000000
LB-DIN: 087

### Titel 02 Beton- und Stahlbetonarbeiten

#### Untertitel 02.01 Betonarbeiten

**02.01.0010 Ortbeton Bodenplatte Stahlbeton C25/30, D 18-25cm, gerade**
Ortbeton - Bodenplatte, Stahlbeton, einschl. Schalung, geglättet, Ausführung gemäß Zeichnung
Betonfestigkeit: C25/30
Expositionsklasse: XC 2, XF 1
Beton: Normalbeton
Untergrund: waagerecht
Oberfläche: waagerecht
herstellen.
Menge: 5,000 m3
DIN 276-1 2008-12: 324000000
LB-DIN: 018

**02.01.0020 Abdichtung Bodenplatte W1.1-E einlagig Bitumen-Schweißbahn G200S4 BA Schweißverf**
STLB-Bau 2020-10 018
Abdichtung erdberührter Bodenplatten DIN 18533-1 und DIN 18533-2, Raumnutzungsklasse RN2-E (übliche Anforderung), Wassereinwirkungsklasse W1.1-E (Bodenfeuchte und nichtdrückendes Wasser bei Bodenplatten und erdberührten Wänden), Rissklasse R2-E (mäßig), Rissüberbrückungsklasse RÜ2-E (mäßige Rissüberbrückung bis 0,5 mm), einlagig, Bitumen-Schweißbahnen G 200 S4 mit Glasgewebeeinlage 200 g/m2, Anwendungstyp DIN SPEC 20000-202 BA (Bahn für Bauwerksabdichtung), im Schweißverfahren aufbringen,
Hersteller und Typ '....................................................'
vom Bieter einzutragen
.
Menge: 5,000 m2
Leistungsbereich: 018
DIN 276-1 2008-12: 324000000
LB-DIN: 018

#### Untertitel 02.02 Bewehrung, Einbauteile

**02.02.0010 Betonstabstahl B500B Durchm. 6-10mm Bodenplatte**
STLB-Bau 2020-10 013
Bewehrung aus Betonstabstahl B500B DIN 488-1, DIN 488-2, Durchmesser über 6 bis 10 mm, Längen bis 7 m, für Bodenplatte aus Ortbeton, Ausführung im 2. Untergeschoss, Ausführung gemäß Zeichnung.
Menge: 0,600 t
Leistungsbereich: 013
DIN 276-1 2008-12: 324000000
LB-DIN: 013

**02.02.0020 Betonstahlmatte B500B Listenmatte Bodenplatte**
STLB-Bau 2020-10 013
Bewehrung aus Betonstahlmatten B500B DIN 488-1, DIN 488-4, als Listenmatte, für Bodenplatte aus Ortbeton, Ausführung im 2. Untergeschoss, Ausführung gemäß Zeichnung.
Menge: 0,600 t
Leistungsbereich: 013
DIN 276-1 2008-12: 324000000
LB-DIN: 013

**02.02.0030 Bewehrungsanschluss Betonstabstahl Durchm. 10-16mm 3St/m Bodenplatte**
STLB-Bau 2020-10 013
Bewehrungsanschluss aus Betonstabstahl DIN 488-1, DIN 488-2, Durchmesser 10 bis 16 mm, mit bauaufsichtlicher Zulassung, kraftschlüssig, Klebeanker, Befestigungsuntergrund Stahlbeton, 3 Anker je m freien Randes, für Bodenplatte aus Ortbeton, Arbeitshöhe bis 3,5 m, Ausführung im 2. Untergeschoss,
System/Bauart/Typ '....................................................'
vom Bieter einzutragen
.
Menge: 10,000 m
Leistungsbereich: 013
DIN 276-1 2008-12: 324000000
LB-DIN: 013

### Titel 03 Mauerarbeiten

#### Untertitel 03.01 Mauerarbeiten

*Hinweis: Allg. Vorbemerkungen Mauerwerksarbeiten*
Die Gerüste zur Erstellung der Mauerwerksleistungen sind in die
Einheitspreise einzurechnen.

Die Mauerwerksanschlüsse untereinander sind durch "Verzahnung" bzw. Edelstahl-Flachanker bei Stumpfstoß der
Wände auszuführen.
Die Kosten sind in die Einheitspreise einzurechnen.

Sämtliches Sichtmauerwerk oder sonstige Sichtteile müssen
vom AN ohne besondere Aufforderung gegen Verschmutzung und Beschädigung entsprechend geschützt werden, erforderlichenfalls mit Folie und Abdeckung.
Der Schutz ist zu unterhalten und nach Beendigung der Arbeiten zu beseitigen. Für diese Leistungen erfolgt keine gesonderte
Vergütung.

Siehe auch ZtV und Baubeschreibung

In die Einheitspreise sind einzukalkulieren:
 - Einrüstarbeiten und Gerüstgestellung
 - Quertransport innerhalb des Gebäudes

**03.01.0010 Mauerwerk Innenwand alle Geschosse 3-5m2 D 24cm KS-R P SFK12 RDK1,8 Dünnbettmörtel 0,99W/(mK) 4DF(248/240/123)**
STLB-Bau 2020-10 012
Mauerwerk DIN EN 1996 der Innenwand, obere Wandfläche waagerecht, für späteren Putzauftrag, Ausführung in allen Geschossen, Arbeitshöhe bis 3,5 m, in Einzelflächen über 3 bis 5 m2,
Mauerwerksdicke 24 cm,
Kalksandstein, DIN EN 771-2 in Verbindung mit DIN V 20000-402 oder DIN V 106, KS-R P, Festigkeitsklasse 12, Rohdichteklasse 1,8, Dünnbettmörtel DM DIN 18580 oder DIN 20000-412 in Verbindung mit DIN EN 998-2, ohne Stoßfugenvermörtelung, Wärmeleitfähigkeit Lambda R 0,99 W/(mK), 4 DF (248/240/123), Ausführung gemäß Zeichnung.
Menge: 36,000 m2
Leistungsbereich: 012
DIN 276-1 2008-12: 332000000
LB-DIN: 012

**03.01.0020 Mauerwerk Innenwand alle Geschosse 3-5m2 D 11,5cm KS-R P SFK12 RDK1,8 Dünnbettmörtel 0,99W/(mK) 4DF(248/115/248)**
STLB-Bau 2020-10 012
Mauerwerk DIN EN 1996 der Innenwand, obere Wandfläche waagerecht, für späteren Putzauftrag, Ausführung in allen Geschossen, Arbeitshöhe bis 3,5 m, in Einzelflächen über 3 bis 5 m2,
Mauerwerksdicke 11,5 cm,
Kalksandstein, DIN EN 771-2 in Verbindung mit DIN V 20000-402 oder DIN V 106, KS-R P, Festigkeitsklasse 12, Rohdichteklasse 1,8, Dünnbettmörtel DM DIN 18580 oder DIN 20000-412 in Verbindung mit DIN EN 998-2, ohne Stoßfugenvermörtelung, Wärmeleitfähigkeit Lambda R 0,99 W/(mK), 4 DF (248/115/248), Ausführung gemäß Zeichnung.
Menge: 115,000 m2
Leistungsbereich: 012
DIN 276-1 2008-12: 332000000
LB-DIN: 012

**03.01.0030 Zulage Tür- und Fensterlaibungen anlegen**
als Zulage für das Anlegen von Tür- und Fensterlaibungen für die Mauerwerkspositionen 03.01.0010 + 03.01.0020.
Menge: 48,000 m
DIN 276-1 2008-12: 332000000
LB-DIN: 012

**03.01.0040 Abgleichen Mauerwerk Abschlüsse Anpassen Steine Mörtel MGIII B 11,5-24cm**
STLB-Bau 2020-10 012
Abgleichen des Mauerwerks von oberen Abschlüssen, waagerecht, durch Anpassen der Steine und mit Mörtel MG III, Breite der Abgleichfläche über 11,5 bis 24 cm.
Menge: 200,000 m
Leistungsbereich: 012
DIN 276-1 2008-12: 332000000
LB-DIN: 012

**03.01.0050 Öffnung ausmauern D 24cm KS-R P 4DF(248/240/123) SFK12 1-2m2**
STLB-Bau 2020-10 012
Öffnung ausmauern in Wand aus Mauerwerk, Dicke Wand 24 cm, mit Kalksandsteinen DIN EN 771-2 in Verbindung mit DIN V 20000-402 oder DIN V 106, KS-R P, 4 DF (248/240/123), Festigkeitsklasse 12, Dünnbettmörtel DM DIN 18580 oder DIN 20000-412 in Verbindung mit DIN EN 998-2, kraftschlüssig an vorh. Bauteil anschließen, Einzelgröße über 1 bis 2 m2, Ausführung gemäß Zeichnung.
Menge: 10,000 m2
Leistungsbereich: 012
DIN 276-1 2008-12: 332000000
LB-DIN: 012

**03.01.0060 Wärmedämmschicht Außenwand innenseitig Nische Mehrschichtleichtbaupl 0,040W/(mK) MW-HW D 10mm D 50mm WI**
STLB-Bau 2020-10 023
Wärmedämmschicht der Außenwand, innenseitig, an Nische, aus Mehrschichtleichtbauplatten WW-C DIN EN 13168, Bemessungswert der Wärmeleitfähigkeit max. 0,040 W/(mK), Nennwert der Wärmeleitfähigkeit max. 0,039 W/(mK), als Platte, eine Schicht Mineralwolle DIN EN 13162 MW und einseitig eine Schicht aus Holzwolle, zementgebunden, einseitig kaschiert, Dicke Holzwolleschicht 10 mm, Dämmschichtdicke 50 mm, Anwendungsgebiet DIN 4108-10 WI, verklebt, Untergrund Mauerwerk, saugfähig, glatt, Ausführung in allen Geschossen, Baustoffklasse DIN 4102-1 B2 (normalentflammbar).
Menge: 5,000 m2
Leistungsbereich: 023
DIN 276-1 2008-12: 332000000
LB-DIN: 023

**03.01.0070 Schlitz herstellen Mauerwerk KS B 15 cm T 6 cm 15kN/m3 Geräteeinsatz mgl. laden LKW AN nicht schadstoffbelastet**
STLB-Bau 2020-10 084
Schlitz herstellen, Untergrundfläche senkrecht, aus Mauerwerk aus Kalksandstein, ohne Bekleidungen und Beschichtungen,
Schlitzbreite '15' cm,

Schlitztiefe '6' cm,
Wichte des Abbruchstoffes DIN EN 1991-1-1 15 kN/m3, Geräteeinsatz ist möglich, max. Gesamtgewicht bis 5 t, Ausführung innerhalb des Bauwerks, Ausführung im Dachgeschoss, Arbeitshöhe bis 2 m, Ausführung lärmarm, Lärmpegel max. 80 dB(A), staubarm TRGS 559,
aufgenommene Stoffe sammeln, ohne Zerkleinerung, auf LKW des AN laden,
Abfall ist nicht gefährlich, nicht schadstoffbelastet, Zuordnung Z 0 (uneingeschränkter Einbau),
die Entsorgung wird gesondert vergütet.
Menge: 6,000 m
Leistungsbereich: 084
DIN 276-1 2008-12: 332000000
LB-DIN: 084

**03.01.0080 Schlitz herstellen Mauerwerk KS B 3 cm T 3 cm 15kN/m3 Geräteeinsatz mgl. laden LKW AN nicht schadstoffbelastet**
STLB-Bau 2020-10 084
Schlitz herstellen, Untergrundfläche senkrecht, aus Mauerwerk aus Kalksandstein, ohne Bekleidungen und Beschichtungen,
Schlitzbreite '3' cm,

Schlitztiefe '3' cm,
Wichte des Abbruchstoffes DIN EN 1991-1-1 15 kN/m3, Geräteeinsatz ist möglich, max. Gesamtgewicht bis 5 t, Ausführung innerhalb des Bauwerks, Ausführung im Dachgeschoss, Arbeitshöhe bis 2 m, Ausführung lärmarm, Lärmpegel max. 80 dB(A), staubarm TRGS 559,
aufgenommene Stoffe sammeln, ohne Zerkleinerung, auf LKW des AN laden,
Abfall ist nicht gefährlich, nicht schadstoffbelastet, Zuordnung Z 0 (uneingeschränkter Einbau),
die Entsorgung wird gesondert vergütet.
Menge: 7,000 m
Leistungsbereich: 084
DIN 276-1 2008-12: 332000000
LB-DIN: 084

**03.01.0090 Durchbruch herstellen Mauerwerk KS 15kN/m3 Geräteeinsatz mgl. laden LKW AN nicht schadstoffbelastet**
STLB-Bau 2020-10 084
Durchbruch herstellen, durch Sägen, Untergrundfläche senkrecht, aus Mauerwerk aus Kalksandstein, ohne Bekleidungen und Beschichtungen, Einzelöffnung über 400 bis 500 cm2, Tiefe über 10 bis 15 cm, Hilfsschnitte werden nicht gesondert vergütet, Wichte des Abbruchstoffes DIN EN 1991-1-1 15 kN/m3, Geräteeinsatz ist möglich, max. Gesamtgewicht bis 5 t, Ausführung innerhalb des Bauwerks, Ausführung in allen Geschossen, Arbeitshöhe bis 2 m, Ausführung lärmarm, Lärmpegel max. 80 dB(A), staubarm TRGS 559, ohne Untergrundbeschädigung,
aufgenommene Stoffe sammeln, ohne Zerkleinerung, auf LKW des AN laden,
Abfall ist nicht gefährlich, nicht schadstoffbelastet, Zuordnung Z 0 (uneingeschränkter Einbau),
die Entsorgung wird gesondert vergütet.
Menge: 16,000 St
Leistungsbereich: 084
DIN 276-1 2008-12: 332000000
LB-DIN: 084

**03.01.0100 Durchbruch herstellen Mauerwerk KS 15kN/m3 Geräteeinsatz mgl. laden LKW AN nicht schadstoffbelastet**
STLB-Bau 2020-10 084
Durchbruch herstellen, durch Sägen, Untergrundfläche senkrecht, aus Mauerwerk aus Kalksandstein, ohne Bekleidungen und Beschichtungen, Einzelöffnung über 200 bis 250 cm2, Tiefe über 10 bis 15 cm, Hilfsschnitte werden nicht gesondert vergütet, Wichte des Abbruchstoffes DIN EN 1991-1-1 15 kN/m3, Geräteeinsatz ist möglich, max. Gesamtgewicht bis 5 t, Ausführung innerhalb des Bauwerks, Ausführung in allen Geschossen, Arbeitshöhe bis 2 m, Ausführung lärmarm, Lärmpegel max. 80 dB(A), staubarm TRGS 559, ohne Untergrundbeschädigung,
aufgenommene Stoffe sammeln, ohne Zerkleinerung, auf LKW des AN laden,
Abfall ist nicht gefährlich, nicht schadstoffbelastet, Zuordnung Z 0 (uneingeschränkter Einbau),
die Entsorgung wird gesondert vergütet.
Menge: 4,000 St
Leistungsbereich: 084
DIN 276-1 2008-12: 332000000
LB-DIN: 084

**03.01.0110 Einbinden Mauerwerk D 17,5-24cm**
STLB-Bau 2020-10 012
Mauerwerk durch Einbinden an vorh. Wand aus Mauerwerk anschließen, Mauerwerksdicke über 17,5 bis 24 cm.
Menge: 80,000 m
Leistungsbereich: 012
DIN 276-1 2008-12: 332000000
LB-DIN: 012

**03.01.0120 Federanker Stoßfuge Mauerwerk D 11,5-17,5cm**
STLB-Bau 2020-10 012
Mauerwerk mit Federanker in vermörtelter Stoßfuge, an vorh. Decke aus Beton anschließen, Mauerwerksdicke über 11,5 bis 17,5 cm.
Menge: 40,000 m
Leistungsbereich: 012
DIN 276-1 2008-12: 332000000
LB-DIN: 012

**03.01.0130 Aussparung schließen Mörtel MGIIa 50-100cm2 T 20-25cm**
STLB-Bau 2020-10 012
Aussparung schließen, Ausführung in Wandfläche, nichttragend, aus Mauerwerk,
mit Mörtel MG II a, Querschnitt über 50 bis 100 cm2, Tiefe über 20 bis 25 cm, Arbeitshöhe bis 3,5 m.
Menge: 10,000 St
Leistungsbereich: 012
DIN 276-1 2008-12: 332000000
LB-DIN: 012

**03.01.0140 Durchbruch schließen Mörtel MGIIa 50-100cm2 T 20-25cm**
STLB-Bau 2020-10 012
Durchbruch schließen, Ausführung in Wandfläche, nichttragend, aus Mauerwerk, aus Kalksandstein,
mit Mörtel MG II a, Querschnitt über 50 bis 100 cm2, Tiefe über 20 bis 25 cm, Arbeitshöhe bis 3,5 m.
Menge: 20,000 St
Leistungsbereich: 012
DIN 276-1 2008-12: 332000000
LB-DIN: 012

**03.01.0150 Schlitz schließen Mörtel MGIIa Steine**
STLB-Bau 2020-10 012
Schlitz schließen, Ausführung in Wandfläche, nichttragend, aus Mauerwerk,
mit Mörtel MG II a und Steinen, Kalksandstein, Festigkeitsklasse 12, Breite über 10 bis 15 cm, Tiefe über 5 bis 10 cm, Arbeitshöhe bis 3,5 m.
Menge: 13,000 m
Leistungsbereich: 012
DIN 276-1 2008-12: 332000000
LB-DIN: 012

### Titel 04 Putzarbeiten

#### Untertitel 04.01 Putzarbeiten

**04.01.0010 Untergrund reinigen Mauerwerk lose Verunreinigung schleifen absaugen laden transp. LKW AN**
STLB-Bau 2020-10 033
Reinigen des Untergrundes aus Mauerwerk von grober Verschmutzung, von losen Verunreinigungen, durch Schleifen mit anschließendem Absaugen, zur Verbesserung der Haftung, für Putz-, Stuckarbeiten/WDVS, Untergrund senkrecht, aufgenommene Stoffe sammeln, auf LKW des AN laden, transportieren, zur zugelassenen Lagerfläche des AN, Abfall ist nicht gefährlich, nicht schadstoffbelastet, die Entsorgung wird gesondert vergütet, Arbeitshöhe der zu bearbeitenden Fläche bis 3,5 m über der Standfläche des hierfür erforderlichen Gerüstes, Gerüst wird beigestellt/ist vorh., zu bearbeiten sind bis 10 % der Gesamtfläche, abgerechnet wird die Gesamtfläche.
Menge: 450,000 m2
Leistungsbereich: 033
DIN 276-1 2008-12: 333000000
LB-DIN: 033

**04.01.0020 Grundierung Innenwand**
STLB-Bau 2020-10 023
Grundierung für einlagigen organischen Strukturputz auf Innenwand, innen, Untergrund Beton, Arbeitshöhe der zu bearbeitenden oder zu bekleidenden Fläche bis 3,5 m über der Standfläche des hierfür erforderlichen Gerüstes.
Menge: 450,000 m2
Leistungsbereich: 023
DIN 276-1 2008-12: 333000000
LB-DIN: 023

**04.01.0030 Grundierung Leibung B 24 cm**
STLB-Bau 2020-10 023
Grundierung für einlagigen organischen Strukturputz auf Leibung, außen,
Breite Leibung '24' cm,
Untergrund Beton, Arbeitshöhe der zu bearbeitenden oder zu bekleidenden Fläche bis 3,5 m über der Standfläche des hierfür erforderlichen Gerüstes.
Menge: 100,000 m
Leistungsbereich: 023
DIN 276-1 2008-12: 333000000
LB-DIN: 023

**04.01.0040 Entfernen Putzüberstände Wand H bis 5cm Gipsputz B1**
STLB-Bau 2020-10 023
Entfernen von Putzüberständen an Wänden, Höhe bis 5 cm, Gips-Putzmörtel B1, Abbruch von Hand/mit handgeführten Kleingeräten.
Menge: 200,000 m
Leistungsbereich: 023
DIN 276-1 2008-12: 333000000
LB-DIN: 023

**04.01.0050 Innenputz einlagig Innenwand Gipsputz B1 D 15mm Q3 abgezogen**
STLB-Bau 2020-10 023
Einlagiges Innenputzsystem DIN 18550-2 auf Innenwand, Putzgrund Mauerwerk, saugfähig, rauflächig, Haftbrücke, Grundierung oder Putzverfestiger werden gesondert vergütet, aus Gips-Putzmörtel B1 DIN EN 13279-1, Dicke 15 mm, Putzoberfläche Qualitätsstufe 3 (Q3), abgezogen, übliche Beanspruchung, Farbton weiß, Arbeitshöhe der zu bearbeitenden oder zu bekleidenden Fläche bis 3,5 m über der Standfläche des hierfür erforderlichen Gerüstes, Gerüst wird beigestellt/ist vorh., Ausführung in allen Geschossen.
Menge: 50,000 m2
Leistungsbereich: 023
DIN 276-1 2008-12: 333000000
LB-DIN: 023

**04.01.0060 Innenputz einlagig Innenwand Gipsputz B1 D 15mm Q2 abgezogen**
STLB-Bau 2020-10 023
Einlagiges Innenputzsystem DIN 18550-2 auf Innenwand, Putzgrund Mauerwerk, saugfähig, rauflächig, Haftbrücke, Grundierung oder Putzverfestiger werden gesondert vergütet, aus Gips-Putzmörtel B1 DIN EN 13279-1, Dicke 15 mm, Putzoberfläche Qualitätsstufe 2 (Q2), abgezogen, übliche Beanspruchung, Farbton weiß, Arbeitshöhe der zu bearbeitenden oder zu bekleidenden Fläche bis 3,5 m über der Standfläche des hierfür erforderlichen Gerüstes, Gerüst wird beigestellt/ist vorh., Ausführung in allen Geschossen.
Menge: 340,000 m2
Leistungsbereich: 023
DIN 276-1 2008-12: 333000000
LB-DIN: 023

**04.01.0070 Innenputz einlagig Innenwand Gipsputz B1 D 15mm Q3 abgezogen**
STLB-Bau 2020-10 023
Einlagiges Innenputzsystem DIN 18550-2 auf Innenwand, Putzgrund Mauerwerk, saugfähig, rauflächig, Haftbrücke, Grundierung oder Putzverfestiger werden gesondert vergütet, aus Gips-Putzmörtel B1 DIN EN 13279-1, Dicke 15 mm, Putzoberfläche Qualitätsstufe 3 (Q3), abgezogen, übliche Beanspruchung, Farbton weiß, Arbeitshöhe der zu bearbeitenden oder zu bekleidenden Fläche bis 3,5 m über der Standfläche des hierfür erforderlichen Gerüstes, Gerüst wird beigestellt/ist vorh., Ausführung in allen Geschossen.
Menge: 70,000 m2
Leistungsbereich: 023
DIN 276-1 2008-12: 333000000
LB-DIN: 023

**04.01.0080 Innenputz einlagig Leibung Gipsputz B1 D 15mm Q2 abgezogen**
STLB-Bau 2020-10 023
Einlagiges Innenputzsystem DIN 18550-2 auf Leibung,
Breite Leibung '24' cm,
Putzgrund Mauerwerk, saugfähig, rauflächig, Haftbrücke, Grundierung oder Putzverfestiger werden gesondert vergütet, aus Gips-Putzmörtel B1 DIN EN 13279-1, Dicke 15 mm, Putzoberfläche Qualitätsstufe 2 (Q2), abgezogen, übliche Beanspruchung, Farbton weiß, Arbeitshöhe der zu bearbeitenden oder zu bekleidenden Fläche bis 3,5 m über der Standfläche des hierfür erforderlichen Gerüstes, Gerüst wird beigestellt/ist vorh., Ausführung in allen Geschossen.
Menge: 100,000 m
Leistungsbereich: 023
DIN 276-1 2008-12: 333000000
LB-DIN: 023

**04.01.0090 Nachträgl.Putzen Teilflächen innen Gipsputz B1 D 5mm**
STLB-Bau 2020-10 023
Nachträgliches Putzen von Teilflächen, innen, Gips-Putzmörtel B1 DIN EN 13279-1, Putzoberfläche Qualitätsstufe 2 (Q2), Dicke 5 mm.
Menge: 45,000 m2
Leistungsbereich: 023
DIN 276-1 2008-12: 333000000
LB-DIN: 023

### Titel 05 Estricharbeiten

#### Untertitel 05.01 vorbereitende Arbeiten

**05.01.0010 Untergrund anschleifen absaugen Estrich**
STLB-Bau 2020-10 036
Anschleifen und Absaugen des Untergrundes aus Estrich, für Fliesen-/Plattenarbeiten, Untergrund waagerecht, Ausführung gemäß Zeichnung.
Menge: 150,000 m2
Leistungsbereich: 036
DIN 276-1 2008-12: 324000000
LB-DIN: 036

**05.01.0020 Überstand Randdämmstreifen abschneiden PE-Schaum**
STLB-Bau 2020-10 036
Abschneiden des Überstandes des Randdämmstreifens aus PE-Schaum, für Estrich ohne Belag, für Fliesen-/Plattenarbeiten, anfallende Stoffe in Behälter des AN sammeln.
Menge: 210,000 m
Leistungsbereich: 036
DIN 276-1 2008-12: 324000000
LB-DIN: 036

**05.01.0030 Sperrschicht PE-Folie**
STLB-Bau 2020-10 025
Sperrschicht gegen Dampfdiffusion aus PE-Folie, Dicke 0,2 mm, lose verlegen, Ausführung im Kellergeschoss.
Menge: 60,000 m2
Leistungsbereich: 025
DIN 276-1 2008-12: 324000000
LB-DIN: 025

#### Untertitel 05.02 Estricharbeiten

**05.02.0010 Zementestrich Estrich auf Dämmschicht 2kN/m2 F5 D 45mm 5-10m2**
STLB-Bau 2020-10 025
Zementestrich DIN 18560 CT, einschichtig, als Estrich auf Dämmschicht, unbewehrt, lotrechte Nutzlast bis 2 kN/m2, Biegezugfestigkeitsklasse F5 DIN EN 13813, Estrichnenndicke 45 mm, zur Aufnahme von Fliesen-/Plattenbelägen im Dünnbett, Oberfläche reiben, in Einzelflächen über 5 bis 10 m2, Ausführung in allen Geschossen, Ausführung gemäß Zeichnung.
Menge: 150,000 m2
Leistungsbereich: 025
DIN 276-1 2008-12: 324000000
LB-DIN: 025

**05.02.0020 Restfeuchtemessung**
Prüfverfahren: Feuchtigkeitsmessung nach CM-Verfahren
Ausführungsanordnung: auf Anordnung AG
Abrechnungseinheit: St
Geschossebene: alle Geschosse
Menge: 12,000 St
DIN 276-1 2008-12: 324000000
LB-DIN: 025

#### Untertitel 05.03 Fugenarbeiten

**05.03.0010 Herstellen Bewegungsfuge Bewegungsfugenprofil Profil Alu H 6mm B 10mm**
STLB-Bau 2020-10 025
Herstellen der Bewegungsfuge, DIN EN 13318, in Estrich, für Gehverkehr, durch Einlegen von Fugenprofil, mit Bewegungsfugenprofil, aus Aluminium, Profilhöhe 6 mm, Fugenbreite 10 mm, Ausführung in allen Geschossen.
Menge: 10,000 m
Leistungsbereich: 025
DIN 276-1 2008-12: 324000000
LB-DIN: 025

#### Untertitel 05.04 Fußbodenaufbau

**05.04.0010 Wärmedämmschicht Fußboden PS-Hartschaum EPS D 30mm 0,035W/(mK) DEO dm**
STLB-Bau 2020-10 025
Wärmedämmschicht für Fußboden, aus Polystyrol-Hartschaum EPS DIN EN 13163, als Platte, Dicke 30 mm, Bemessungswert der Wärmeleitfähigkeit max. 0,035 W/(mK), Nennwert der Wärmeleitfähigkeit max. 0,034 W/(mK), Brandverhaltensklasse DIN EN 13501-1 E (normalentflammbar), Anwendungsgebiet DIN 4108-10 DEO, mittlere Druckbelastbarkeit - dm, auf Rohdecke mit Rohren, Kabelkanälen und dergleichen, das Anarbeiten an Rohre, Kabelkanäle und dergleichen mit Wärmedämmstoffen wird gesondert vergütet, als Unterlage für Estrich, Ausführung in allen Geschossen, Ausführung gemäß Zeichnung.
Menge: 150,000 m2
Leistungsbereich: 025
DIN 276-1 2008-12: 324000000
LB-DIN: 025

**05.04.0020 Trennschicht PE-Folie einlagig D 0,2mm**
STLB-Bau 2020-10 025
Trennschicht aus PE-Folie, einlagig, Dicke 0,2 mm, Stöße überlappen, auf vorh. Abdichtung, innen, als Unterlage für Zementestrich, Ausführung in allen Geschossen.
Menge: 150,000 m2
Leistungsbereich: 025
DIN 276-1 2008-12: 324000000
LB-DIN: 025

**05.04.0030 Rohrschutzklebestreifen**
Rohrschutzklebestreifen
Aus PE-Dämmstoff zum Schutz der Rohrleitungen
im Kreuzungsbereich von Bewegungsfugen als Systemkomponente
LxB=300 mm x 67 mm
Komplett liefern und betriebsfertig montieren
Menge: 10,000 St
DIN 276-1 2008-12: 324000000
LB-DIN: 025

**05.04.0040 Randdämmstreifen PE-Schaum D 8mm H 80mm**
STLB-Bau 2020-10 025
Randdämmstreifen aus PE-Schaum, Dicke 8 mm, Höhe 80 mm, mit Folienlasche, selbstklebend, für Estrich auf Dämmschicht, Zementestrich, Ausführung in allen Geschossen, Ausführung gemäß Zeichnung.
Menge: 210,000 m
Leistungsbereich: 025
DIN 276-1 2008-12: 324000000
LB-DIN: 025

### Titel 06 Trockenbauarbeiten

#### Untertitel 06.01 Vorarbeiten Trockenbau

**06.01.0010 Untergrund reinigen Putz festhaftende Verunreinigung Entfernen Grobschmutz laden transp. LKW AN**
STLB-Bau 2020-10 033
Reinigen des Untergrundes aus Putz von grober Verschmutzung, von festhaftenden Verunreinigungen, durch Entfernen von Grobschmutz, zur Verbesserung der Haftung, für Fliesen-/Plattenarbeiten, Untergrund senkrecht, aufgenommene Stoffe zur Entsorgung sortieren, sammeln, auf LKW des AN laden, transportieren, zur zugelassenen Lagerfläche des AN, Abfall ist nicht gefährlich, nicht schadstoffbelastet, die Entsorgung wird gesondert vergütet, zu bearbeiten sind über 10 bis 20 % der Gesamtfläche, abgerechnet wird die Gesamtfläche.
Menge: 140,000 m2
Leistungsbereich: 033
DIN 276-1 2008-12: 333000000
LB-DIN: 033

#### Untertitel 06.02 Wände Trockenbau

**06.02.0010 Vorsatzschale Vorwandinstallation H bis 2,9 m Abst. 200 mm WD 200 mm Rw 50 dB Alpha w 0,05 UK Stahlblechprofil verz Einf**
STLB-Bau 2020-10 039
Vorsatzschale für Vorwandinstallation, Einbaubereich 1 DIN 4103-1 (Bereiche mit geringer Menschenansammlung),
Höhe Wand bis '2,9' m,

Abstand zwischen Beplankung und Wand '200' mm,

Dicke Wand '200' mm,

bewertetes Schalldämm-Maß DIN 4109 Rw '50' dB,
bewerteter Schallabsorptionsgrad DIN EN ISO 11654 Alpha w 0,05, Baustoffklasse DIN 4102-1 A2 (nichtbrennbar),
Unterkonstruktion aus verzinkten Stahlblechprofilen DIN EN 14195 und DIN 18182-1, als Einfachständerwerk, CW/UW 100,
Ständerachsabstand '625' mm,
Beplankung einseitig, aus Gipsplatten DIN 18180 und DIN EN 520, Bauplatten Typ A,
1. Seite 2-lagig, Dicke 1. Seite 1. Lage 12,5 mm, Dicke 1. Seite 2. Lage 12,5 mm,
Spachtelung Qualitätsstufe Q2,
befestigen mit Schnellbauschrauben DIN EN 14566 und DIN 18182-2, Befestigungsuntergrund Estrich.
Menge: 140,000 m2
Leistungsbereich: 039
DIN 276-1 2008-12: 333000000
LB-DIN: 039

**06.02.0020 Traverse Waschbecken einseitig Befestigung Stützgriffe**
STLB-Bau 2020-10 039
Traverse im Wandhohlraum, aus Gipsfaserplatte, Baustoffklasse DIN 4102-1 A2 (nichtbrennbar), für Sanitärausstattungsgegenstände, Waschbecken, einseitig, zur Befestigung von Stützgriffen, mit Halterung für Ablaufrohr und Eckventile.
Menge: 15,000 St
Leistungsbereich: 039
DIN 276-1 2008-12: 333000000
LB-DIN: 039

**06.02.0030 Traverse Urinal Befestigung Stützgriffe**
STLB-Bau 2020-10 039
Traverse im Wandhohlraum, aus Gipsfaserplatte, Baustoffklasse DIN 4102-1 A2 (nichtbrennbar), für Sanitärausstattungsgegenstände, Urinal, zur Befestigung von Stützgriffen, mit Halterung für Ablaufrohr und Eckventile.
Menge: 9,000 St
Leistungsbereich: 039
DIN 276-1 2008-12: 333000000
LB-DIN: 039

**06.02.0040 Traverse Wandbatterie Befestigung Stützgriffe**
STLB-Bau 2020-10 039
Traverse im Wandhohlraum, aus Gipsfaserplatte, Baustoffklasse DIN 4102-1 A2 (nichtbrennbar), für Sanitärausstattungsgegenstände, Wandbatterie, zur Befestigung von Stützgriffen, mit Halterung für Wandbatterie und Ablaufrohr.
Menge: 6,000 St
Leistungsbereich: 039
DIN 276-1 2008-12: 333000000
LB-DIN: 039

**06.02.0050 Tragständer WC wandhängend Befestigung Stützgriffe**
STLB-Bau 2020-10 039
Tragständer im Wandhohlraum, aus Gipsfaserplatte, Baustoffklasse DIN 4102-1 A2 (nichtbrennbar), für Sanitärausstattungsgegenstände, wandhängendes WC, zur Befestigung von Stützgriffen, mit Halterung für Ablaufrohr und Eckventile.
Menge: 18,000 St
Leistungsbereich: 039
DIN 276-1 2008-12: 333000000
LB-DIN: 039

#### Untertitel 06.03 Besondere Leistungen

**06.03.0010 Trockenbau anschließen Durchm. 150 mm Vorsatzschale Vorwandinstallation WD 200 mm Gipspl.**
STLB-Bau 2020-10 039
Trockenbau anschließen an vorh. Rohrleitung, rund,
Durchmesser '150' mm,
Ausführung an Vorsatzschale für Vorwandinstallation,
Dicke Wand '200' mm,
Wandhöhe 3 m, Bekleidung aus Gipsplatten, Bauplatten Typ A, einseitig, 1. Seite 2-lagig, Dicke 1. Seite 1. Lage 12,5 mm, Dicke 1. Seite 2. Lage 12,5 mm, Einfachständerwerk.
Menge: 40,000 St
Leistungsbereich: 039
DIN 276-1 2008-12: 333000000
LB-DIN: 039

**06.03.0020 Eckeinfassprofil Kunststoff D 12,5mm**
STLB-Bau 2020-10 039
Eckeinfassprofil aus Kunststoff, für 12,5 mm dicke Platten.
Menge: 42,380 m
Leistungsbereich: 039
DIN 276-1 2008-12: 333000000
LB-DIN: 039

**06.03.0030 Fugenabdichtungen**
Bauteil, Abdichtung: Abdichtung von Bauteilfugen
Untergrundbauteil Abdichtung: Installationswand
Breite [mm] Fuge: 15
Verhältnis Fugenbreite zu Dichtstofftiefe: 2:1
Untergrund Fugenabdichtung-: Beton
Baustoff, Abdichtung: Fugendichtstoff
basis Fugendichtstoff: Polyurethan
Farbton: weiß
Vorbereitung Fugen: einschl. chem. Vorreinigung
Abrechnungseinheit: m
Menge: 48,800 m
DIN 276-1 2008-12: 333000000
LB-DIN: 039

#### Untertitel 06.04 Decken Trockenbau

**06.04.0010 Unterdecke Gips-Lochpl. einlagig D 12,5mm UK Stahlblechprofil verz Tragprofil**
STLB-Bau 2020-10 039
Unterdecke DIN 18168-1, innen, Bekleidung aus Gips-Lochplatten DIN EN 14190, einlagig, Dicke 12,5 mm, durchlaufend gelocht, mit Streulochung, befestigen mit Schnellbauschrauben DIN EN 14566 und DIN 18182-2, Unterkonstruktion aus verzinkten Stahlblechprofilen DIN EN 14195 und DIN 18182-1, Tragprofil als CD 60/27-Profil DIN 18182-1, Dicke 0,6 mm, abhängen mit justierbaren Direktabhängern,
Abhängehöhe '270' mm,
befestigen mit bauaufsichtlich zugelassenen Befestigungsmitteln, Befestigungsuntergrund Stahlbeton, Unterkonstruktion verdeckt, ohne Spachtelung, Arbeitshöhe der zu bearbeitenden oder zu bekleidenden Fläche bis 3,5 m über der Standfläche des hierfür erforderlichen Gerüstes, Gerüst wird beigestellt/ist vorh.,
Hersteller und Typ '....................................................'
vom Bieter einzutragen
.
Menge: 30,000 m2
Leistungsbereich: 039
DIN 276-1 2008-12: 333000000
LB-DIN: 039

**06.04.0020 Unterdecke Gipspl. einlagig D 12,5mm UK Stahlblechprofil verz Tragprofil Q3**
STLB-Bau 2020-10 039
Unterdecke DIN 18168-1, innen, Bekleidung aus Gipsplatten DIN 18180 und DIN EN 520, einlagig, imprägnierte Bauplatten Typ H2, Dicke 12,5 mm, befestigen mit Schnellbauschrauben DIN EN 14566 und DIN 18182-2, Unterkonstruktion aus verzinkten Stahlblechprofilen DIN EN 14195 und DIN 18182-1, Tragprofil als CD 60/27-Profil DIN 18182-1, Dicke 0,6 mm, abhängen mit justierbaren Direktabhängern,
Abhängehöhe '260' mm,
befestigen mit bauaufsichtlich zugelassenen Befestigungsmitteln, Befestigungsuntergrund Stahlbeton, Unterkonstruktion verdeckt, Spachtelung Qualitätsstufe Q3, Arbeitshöhe der zu bearbeitenden oder zu bekleidenden Fläche bis 3,5 m über der Standfläche des hierfür erforderlichen Gerüstes, Gerüst wird beigestellt/ist vorh.,
Hersteller und Typ '....................................................'
vom Bieter einzutragen
.
Menge: 30,000 m2
Leistungsbereich: 039
DIN 276-1 2008-12: 333000000
LB-DIN: 039

**06.04.0030 Unterdecke Gipspl. einlagig D 12,5mm UK Stahlblechprofil verz Tragprofil Q3**
STLB-Bau 2020-10 039
Unterdecke DIN 18168-1, innen, Bekleidung aus Gipsplatten DIN 18180 und DIN EN 520, einlagig, imprägnierte Bauplatten Typ H2, Dicke 12,5 mm, befestigen mit Schnellbauschrauben DIN EN 14566 und DIN 18182-2, Unterkonstruktion aus verzinkten Stahlblechprofilen DIN EN 14195 und DIN 18182-1, Tragprofil als CD 60/27-Profil DIN 18182-1, Dicke 0,6 mm, abhängen mit justierbaren Direktabhängern,
Abhängehöhe '350' mm,
befestigen mit bauaufsichtlich zugelassenen Befestigungsmitteln, Befestigungsuntergrund Stahlbeton, Unterkonstruktion verdeckt, Spachtelung Qualitätsstufe Q3, Arbeitshöhe der zu bearbeitenden oder zu bekleidenden Fläche bis 3,5 m über der Standfläche des hierfür erforderlichen Gerüstes, Gerüst wird beigestellt/ist vorh.,
Hersteller und Typ '....................................................'
vom Bieter einzutragen
.
Menge: 30,000 m2
Leistungsbereich: 039
DIN 276-1 2008-12: 333000000
LB-DIN: 039

**06.04.0040 Unterdecke Gipspl. einlagig D 12,5mm UK Stahlblechprofil verz Tragprofil Q3**
STLB-Bau 2020-10 039
Unterdecke DIN 18168-1, innen, Bekleidung aus Gipsplatten DIN 18180 und DIN EN 520, einlagig, imprägnierte Bauplatten Typ H2, Dicke 12,5 mm, befestigen mit Schnellbauschrauben DIN EN 14566 und DIN 18182-2, Unterkonstruktion aus verzinkten Stahlblechprofilen DIN EN 14195 und DIN 18182-1, Tragprofil als CD 60/27-Profil DIN 18182-1, Dicke 0,6 mm, abhängen mit justierbaren Direktabhängern,
Abhängehöhe '290' mm,
befestigen mit bauaufsichtlich zugelassenen Befestigungsmitteln, Befestigungsuntergrund Stahlbeton, Unterkonstruktion verdeckt, Spachtelung Qualitätsstufe Q3, Arbeitshöhe der zu bearbeitenden oder zu bekleidenden Fläche bis 3,5 m über der Standfläche des hierfür erforderlichen Gerüstes, Gerüst wird beigestellt/ist vorh.,
Hersteller und Typ '....................................................'
vom Bieter einzutragen
.
Menge: 25,000 m2
Leistungsbereich: 039
DIN 276-1 2008-12: 333000000
LB-DIN: 039

**06.04.0050 Unterdecke Gipspl. einlagig D 12,5mm UK Stahlblechprofil verz Tragprofil Q3**
STLB-Bau 2020-10 039
Unterdecke DIN 18168-1, innen, Bekleidung aus Gipsplatten DIN 18180 und DIN EN 520, einlagig, imprägnierte Bauplatten Typ H2, Dicke 12,5 mm, befestigen mit Schnellbauschrauben DIN EN 14566 und DIN 18182-2, Unterkonstruktion aus verzinkten Stahlblechprofilen DIN EN 14195 und DIN 18182-1, Tragprofil als CD 60/27-Profil DIN 18182-1, Dicke 0,6 mm, abhängen mit justierbaren Direktabhängern,
Abhängehöhe '420' mm,
befestigen mit bauaufsichtlich zugelassenen Befestigungsmitteln, Befestigungsuntergrund Stahlbeton, Unterkonstruktion verdeckt, Spachtelung Qualitätsstufe Q3, Arbeitshöhe der zu bearbeitenden oder zu bekleidenden Fläche bis 3,5 m über der Standfläche des hierfür erforderlichen Gerüstes, Gerüst wird beigestellt/ist vorh.,
Hersteller und Typ '....................................................'
vom Bieter einzutragen
.
Menge: 5,000 m2
Leistungsbereich: 039
DIN 276-1 2008-12: 333000000
LB-DIN: 039

**06.04.0060 Unterdecke Gipspl. einlagig D 12,5mm UK Stahlblechprofil verz Tragprofil Q3**
STLB-Bau 2020-10 039
Unterdecke DIN 18168-1, innen, Bekleidung aus Gipsplatten DIN 18180 und DIN EN 520, einlagig, imprägnierte Bauplatten Typ H2, Dicke 12,5 mm, befestigen mit Schnellbauschrauben DIN EN 14566 und DIN 18182-2, Unterkonstruktion aus verzinkten Stahlblechprofilen DIN EN 14195 und DIN 18182-1, Tragprofil als CD 60/27-Profil DIN 18182-1, Dicke 0,6 mm, abhängen mit justierbaren Direktabhängern,
Abhängehöhe '100' mm,
befestigen mit bauaufsichtlich zugelassenen Befestigungsmitteln, Befestigungsuntergrund Stahlbeton, Unterkonstruktion verdeckt, Spachtelung Qualitätsstufe Q3, Arbeitshöhe der zu bearbeitenden oder zu bekleidenden Fläche bis 3,5 m über der Standfläche des hierfür erforderlichen Gerüstes, Gerüst wird beigestellt/ist vorh.,
Hersteller und Typ '....................................................'
vom Bieter einzutragen
.
Menge: 20,000 m2
Leistungsbereich: 039
DIN 276-1 2008-12: 333000000
LB-DIN: 039

**06.04.0070 Öffnung herstellen UK verstärken CD-Profil CD60/27 B 0,4 m L 0,4 m Unterdecke Gipspl. einlagig D 12,5mm**
STLB-Bau 2020-10 039
Öffnung herstellen, einschl. Unterkonstruktion verstärken, mit CD-Profil, CD 60/27 DIN 18182-1, aus verzinktem Stahl, eckig,
zum Einbau von 'Revisionsklappe'

Breite '0,4' m,

Länge '0,4' m,
Ausführung an Unterdecke aus Gipsplatten, einlagig, imprägnierte Bauplatten, Typ H2, Dicke 12,5 mm, Arbeitshöhe der zu bearbeitenden Fläche bis 3,5 m über der Standfläche des hierfür erforderlichen Gerüstes, Gerüst wird beigestellt/ist vorh..
Menge: 3,000 St
Leistungsbereich: 039
DIN 276-1 2008-12: 333000000
LB-DIN: 039

**06.04.0080 Revisionsklappe Rahmen Alu Füllung Gipspl. D 12,5mm L 400 mm B 400 mm Schnappverschluss Fangsicherung zweis**
STLB-Bau 2020-10 039
Revisionsklappe, Rahmen aus Aluminium, mit Füllung aus Gipsplatten, Spachtelung Qualitätsstufe Q2 (Standardausführung), Dicke 12,5 mm,
Länge '400' mm,

Breite '400' mm,
mit Schnappverschluss, zweiseitige Fangsicherung, für Unterdecke, Arbeitshöhe des Montageortes bis 3,5 m über der Standfläche des hierfür erforderlichen Gerüstes, Gerüst wird beigestellt/ist vorh..
Menge: 3,000 St
Leistungsbereich: 039
DIN 276-1 2008-12: 333000000
LB-DIN: 039

**06.04.0090 Abdichtung Bauteilfuge Decke elast.Fugendichtstoff Acrylatdispersion B 10mm**
STLB-Bau 2020-10 034
Abdichtung von Bauteilfugen in Decken, über Kopf, Untergrund Metall, mit elastischem Fugendichtstoff Typ F DIN EN 15651-1, Basis Acrylatdispersion, Farbton weiß, Fugenbreite 10 mm, Verhältnis Fugenbreite zu Dichtstofftiefe 1:1.
Menge: 130,000 m
Leistungsbereich: 034
DIN 276-1 2008-12: 333000000
LB-DIN: 339

### Titel 07 Fliesen- u. Plattenarbeiten

#### Untertitel 07.01 Vorbereitungen Fliesen- und Plattenarbeiten

**07.01.0010 Scheinfuge/Riss schließen 2K-Reaktionsharz-Fugenmasse Wellenverbinder**
STLB-Bau 2020-10 036
Kraftschlüssiges Schließen von Scheinfugen/Rissen im Untergrund mit Zweikomponenten-Reaktionsharz, einschl. Einschneiden, Säubern, Einlegen von Wellenverbindern und Absanden.
Menge: 24,000 m
Leistungsbereich: 036
DIN 276-1 2008-12: 333000000
LB-DIN: 036

**07.01.0020 Voranstrich auftragen Kunstharz-Dispersion**
STLB-Bau 2020-10 025
Voranstrich auftragen, auf Boden, Untergrund Zementestrich, mit Kunstharz-Dispersion, Ausführung in allen Geschossen.
Menge: 130,000 m2
Leistungsbereich: 025
DIN 276-1 2008-12: 333000000
LB-DIN: 025

**07.01.0030 Voranstrich auftragen Kunstharz-Dispersion**
STLB-Bau 2020-10 024
Voranstrich auftragen, mit Kunstharz-Dispersion, auf Wand, Untergrund Kalksandstein, Ausführung in allen Geschossen.
Menge: 140,000 m2
Leistungsbereich: 024
DIN 276-1 2008-12: 333000000
LB-DIN: 024

**07.01.0040 Haftbrücke auftragen mineralische Haftbrücke**
STLB-Bau 2020-10 025
Haftbrücke auftragen, auf Boden, Untergrund Zementestrich, mit mineralischer Haftbrücke, Ausführung in allen Geschossen.
Menge: 130,000 m2
Leistungsbereich: 025
DIN 276-1 2008-12: 333000000
LB-DIN: 025

**07.01.0050 Haftbrücke auftragen**
STLB-Bau 2020-10 024
Haftbrücke auftragen, auf Wand, Untergrund Kalksandstein, Ausführung in allen Geschossen, Ausführung gemäß Zeichnung.
Menge: 140,000 m2
Leistungsbereich: 024
DIN 276-1 2008-12: 333000000
LB-DIN: 024

**07.01.0060 Untergrund spachteln Zementestrich Rakeltechnik D 3mm schleifen 4-5m2**
STLB-Bau 2020-10 036
Vollflächiges Spachteln des Untergrundes aus Zementestrich, in Rakeltechnik, mittlere Dicke 3 mm, einschl. Schleifen, für Fliesen-/Plattenarbeiten, zur Aufnahme von Bodenbelag Klasse 33 DIN EN ISO 10874 (gewerblicher Bereich, starke Beanspruchung), Untergrund waagerecht, Ausführung in Teilflächen, Einzelgröße über 4 bis 5 m2, Ausführung gemäß Zeichnung.
Menge: 130,000 m2
Leistungsbereich: 036
DIN 276-1 2008-12: 333000000
LB-DIN: 036

**07.01.0070 Unebenheiten Wand**
Beschichtungsstoff: Dispersionssilikatfarbe
Farbton: im Farbton des Oberputzes
Beschichtungsarbeiten: Ausgleichs-, Egalisierungsbeschichtung
Anzahl Beschichtungsschichten: einmalig
Bauteil, Ausbau: Wand
Arbeitshöhenbereich [m]: bis 1,5
Abrechnungseinheit: m2
Menge: 20,000 m2
DIN 276-1 2008-12: 333000000
LB-DIN: 024

**07.01.0080 Abdichtungen Wand-/Bodenanschlüsse**
Bauteil, Abdichtung: Abdichtung von Bauteilfugen
Untergrundbauteil Abdichtung: Boden und Wand
Breite [mm] Fuge: 20
Verhältnis Fugenbreite zu Dichtstofftiefe: 2:1
Untergrund Fugenabdichtung - : Putz
Baustoff, Abdichtung: Fugendichtstoff
Basis Fugendichtstoff: Silicon
Farbton: weiß
Vorbereitung Fugen: einschl. chemische Vorreinigung
Abrechnungseinheit: m
Menge: 160,000 m
DIN 276-1 2008-12: 333000000
LB-DIN: 024

**07.01.0090 Abdichtungen Rohrdurchführungen**
Bauteil, Abdichtung: Abdichtung von Durchdringungen
Gegenstand Durchdringung: Rohrleitungen
Baustoff, Rohrleitung: PVC-U
Ausführung Durchdringung: Los- und Festflansch
Durchmesserbereich [mm] Durchdringung: bis 50
Abrechnungseinheit: St
Menge: 20,000 St
DIN 276-1 2008-12: 333000000
LB-DIN: 024

#### Untertitel 07.02 Bekleidung/Beläge trockengepresste Fliesen

**07.02.0010 Bodenbelag trockengepresste Fliesen/Platten Gr.BIa Rutschgr.R11 40/80cm D 10 mm Dünnbett zementhaltiger Mörtel Typ C Fug**
STLB-Bau 2020-10 024
Bodenbelag aus trockengepressten Fliesen/Platten, DIN EN 14411 Gruppe BIa, glasiert, matt, frostbeständig, Verschleißklasse 3 DIN EN ISO 10545-7, Bewertungsgruppe Rutschgefahr R 11 ASR A1.5/1,2, Nennmaß (cm) 40/80,
Dicke '10' mm,
Oberfläche profiliert, uni, Farbton grau, auf Boden, aus Estrich, Untergrund waagerecht, im Dünnbett aus zementhaltigem Mörtel Typ C DIN EN 12004-1, verlegen im Fugenschnitt, verfugen durch Einschlämmen mit grauem Fugenmörtel, zementhaltig (CG) DIN EN 13888, Fugenbreite 2 mm, Ausführung in allen Geschossen,
Hersteller und Typ '....................................................'
vom Bieter einzutragen
.
Menge: 130,000 m2
Leistungsbereich: 024
DIN 276-1 2008-12: 333000000
LB-DIN: 024

**07.02.0020 Bekleidung Wand trockengepresste Fliesen/Platten Gr.BIII 20/40cm D 6 mm Dünnbett zementhaltiger Mörtel Typ C Fugenmörtel**
STLB-Bau 2020-10 024
Bekleidung an Wänden, auf Putz, aus trockengepressten Fliesen/Platten, DIN EN 14411 Gruppe BIII, glasiert, matt, nicht frostbeständig, Nennmaß (cm) 20/40,
Dicke '6' mm,
Oberfläche eben, uni, Farbton hellgrau,
Hersteller und Typ '....................................................'
vom Bieter einzutragen,
Untergrund senkrecht, im Dünnbett aus zementhaltigem Mörtel Typ C DIN EN 12004-1, ansetzen im Fugenschnitt, verfugen durch Einschlämmen mit grauem Fugenmörtel, zementhaltig (CG) DIN EN 13888, Fugenbreite 2 mm, Ausführung in allen Geschossen.
Menge: 140,000 m2
Leistungsbereich: 024
DIN 276-1 2008-12: 333000000
LB-DIN: 024

**07.02.0030 Sockel H 10 cm trockengepresste Fliesen/Platten Gr.BIII 10/20cm D 10 mm Dünnbett zementhaltiger Mörtel Typ C Fugenmörtel**
STLB-Bau 2020-10 024
Sockel,
Höhe '10' cm,
auf Putz, aus trockengepressten Fliesen/Platten, DIN EN 14411 Gruppe BIII, glasiert, matt, nicht frostbeständig, Nennmaß (cm) 10/20,
Dicke '10' mm,
Oberfläche profiliert, uni, Farbton grau, im Dünnbett aus zementhaltigem Mörtel Typ C DIN EN 12004-1, verlegen im Fugenschnitt, verfugen durch Einschlämmen mit grauem Fugenmörtel, zementhaltig (CG) DIN EN 13888, Fugenbreite 2 mm, Ausführung in allen Geschossen,
Hersteller und Typ '....................................................'
vom Bieter einzutragen
.
Menge: 80,000 m
Leistungsbereich: 024
DIN 276-1 2008-12: 333000000
LB-DIN: 024

**07.02.0040 Zulage Leibungen (Fenster+Türen)**
Leibungsbekleidung
Deckungsart/Anschlussdeckungsart: Leistendeckung
Breite [cm] Leibung: 30,000
Anzahl Kantungen/Wulstungen: 3 x gekantet
Befestigungstechnologie Klempnerprofil/-bauteil: verdeckt mit Haften
Abrechnungseinheit: m
Werkstoff, Klempnerarbeiten: Titanzink
Menge: 20,000 m
DIN 276-1 2008-12: 333000000
LB-DIN: 024

#### Untertitel 07.03 Fugenarbeiten

**07.03.0010 Feldbegrenzungsfuge Boden B 10mm T 10mm ausbilden füllen Bewegungsfugenprofil**
STLB-Bau 2020-10 024
Feldbegrenzungsfuge im Bodenbelag, gemäß ZDB-Merkblatt Bewegungsfugen in Bekleidungen und Belägen aus Fliesen und Platten, DIN EN 15651-4, IVD-Merkblatt Nr. 1, Fugenbreite 10 mm, Fugentiefe 10 mm, ausbilden und füllen, mit Bewegungsfugenprofil, Verhältnis Fugenbreite zu Dichtstofftiefe 1:1,
mit Fugenfüllstoff '....................................................'
vom Bieter einzutragen,
Ausführung in allen Geschossen.
Menge: 12,000 m
Leistungsbereich: 024
DIN 276-1 2008-12: 333000000
LB-DIN: 024

**07.03.0020 Feldbegrenzungsfuge Wand B 10mm T 10mm ausbilden füllen**
STLB-Bau 2020-10 024
Feldbegrenzungsfuge in der Wandbekleidung, DIN EN 15651-1, IVD-Merkblatt Nr. 27, Fugenbreite 10 mm, Fugentiefe 10 mm, ausbilden und füllen, Verhältnis Fugenbreite zu Dichtstofftiefe 1:1,
mit Fugenfüllstoff '....................................................'
vom Bieter einzutragen,
Ausführung in allen Geschossen.
Menge: 12,000 m
Leistungsbereich: 024
DIN 276-1 2008-12: 333000000
LB-DIN: 024

**07.03.0030 Fugenabdichtung elast.Dichtstoff Silicon B 3mm**
STLB-Bau 2020-10 045
Fugenabdichtung mit elastischem Dichtstoff DIN EN 15651-3, Basis Silicon, Klasse XS 2, Volumenschwund kleiner gleich 20 %, Fugenbreite 3 mm, Farbton weiß, zwischen Sanitärausstattungsgegenstand und Rückwandbelag, Fugenausbildung dreieckig.
Menge: 50,000 m
Leistungsbereich: 045
DIN 276-1 2008-12: 333000000
LB-DIN: 045

**07.03.0040 Randfuge Boden B 15mm T 15mm ausbilden füllen Fugendichtstoff**
STLB-Bau 2020-10 024
Randfuge im Bodenbelag, gemäß ZDB-Merkblatt Bewegungsfugen in Bekleidungen und Belägen aus Fliesen und Platten, DIN EN 15651-4, IVD-Merkblatt Nr. 1, Fugenbreite 15 mm, Fugentiefe 15 mm, ausbilden und füllen, mit Fugendichtstoff, Verhältnis Fugenbreite zu Dichtstofftiefe 1:1,
mit Fugenfüllstoff '....................................................'
vom Bieter einzutragen,
Ausführung in allen Geschossen.
Menge: 130,000 m
Leistungsbereich: 024
DIN 276-1 2008-12: 333000000
LB-DIN: 024

#### Untertitel 07.04 Besondere Leistungen

**07.04.0010 Abschlussprofil Alu L 1m**
STLB-Bau 2020-10 024
Abschlussprofil aus Aluminium, Länge 1 m, einschl. Befestigungsanker, an Boden, Dicke Fliese 8 mm, Ausführung in allen Geschossen.
Menge: 10,110 m
Leistungsbereich: 024
DIN 276-1 2008-12: 333000000
LB-DIN: 024

**07.04.0020 Kantenschutzschiene Alu L 1m**
STLB-Bau 2020-10 024
Kantenschutzschiene aus Aluminium, Länge 1 m, einschl. Befestigungsanker, an Wand, Dicke Fliese 8 mm, Ausführung in allen Geschossen.
Menge: 45,900 m
Leistungsbereich: 024
DIN 276-1 2008-12: 333000000
LB-DIN: 024

**07.04.0030 Eckprofil Alu L 1m**
STLB-Bau 2020-10 024
Eckprofil aus Aluminium, Länge 1 m, einschl. Befestigungsanker, an Wand, Dicke Fliese 8 mm, Ausführung in allen Geschossen.
Menge: 31,660 m
Leistungsbereich: 024
DIN 276-1 2008-12: 333000000
LB-DIN: 024

**07.04.0040 Reinigen Böden innen Belag keram.Platten profiliert glasiert Feuchtwischen**
STLB-Bau 2020-10 033
Reinigen von Böden im Innenbereich, Belag aus keramischen Platten, Oberfläche profiliert, glasiert, einschl. Sockelleisten, reinigen durch Feuchtwischen.
Menge: 130,000 m2
Leistungsbereich: 033
DIN 276-1 2008-12: 399000000
LB-DIN: 033

**07.04.0050 Reinigen Wände Bekleidung keram.Platten rau H bis 2m**
STLB-Bau 2020-10 033
Reinigen von Wänden im Innenbereich, Bekleidung aus keramischen Platten, Oberfläche rau, Arbeitshöhe bis 2 m.
Menge: 140,000 m2
Leistungsbereich: 033
DIN 276-1 2008-12: 399000000
LB-DIN: 033

### Titel 08 Türen

#### Untertitel 08.01 Innentüren

**08.01.0010 Innentürelement Drehflügeltür einflg. B 1010 mm H 2010 mm Umfassungszarge Holzwerkstoff Maulweite/WD 240 mm Holzwerkstof**
STLB-Bau 2020-10 027
Innentürelement aus Türblatt und Zarge, Feuchtraumtür, als Drehflügeltür, einflügelig, mit Anschlagfalz, als barrierefreie Ausführung DIN 18040,
Breite Nennmaß Wandöffnung '1010' mm,

Höhe Nennmaß Wandöffnung '2010' mm,
bauphysikalische Anforderungen: bewertetes Schalldämm-Maß DIN 4109 Rw 32 dB, Wärmeschutz DIN EN ISO 10077-1, DIN 4108-4 Ud 1,8 W/m2K, Bedienungskräfte Klasse 3 DIN EN 12217, Befestigung an Mauerwerk, Ausführung mit Umfassungszarge, Zarge aus Holzwerkstoff,
Breite Bekleidung '50' mm,

Maulweite/Wanddicke '240' mm,
mit Bodeneinstand, Montage durch Leibungsverschraubung, verdeckt befestigen, Türblatt aus Holzwerkstoff, einfach gefälzt, mit Einlage aus Mehrschichtplatte, Oberfläche des Türblattes aus Holz, mit fortlaufender Furnierabwicklung, Oberfläche der Öffnungsfläche lasierend beschichtet, matt, Oberfläche der Schließfläche wie Öffnungsfläche, mit Bändern, 2 Bänder je Flügel, mit Drückergarnitur, vorgerichtet für PZ-Schloss, mit Obentürschließer,
Hersteller und Typ '....................................................'
vom Bieter einzutragen
.
Menge: 3,000 St
Leistungsbereich: 027
DIN 276-1 2008-12: 345000000
LB-DIN: 027

**08.01.0020 Innentürelement Drehflügeltür einflg. B 885 mm H 2010 mm Umfassungszarge Holzwerkstoff Maulweite/WD 240 mm Holzwerkstoff**
STLB-Bau 2020-10 027
Innentürelement aus Türblatt und Zarge, Feuchtraumtür, als Drehflügeltür, einflügelig, mit Anschlagfalz, als barrierefreie Ausführung DIN 18040,
Breite Nennmaß Wandöffnung '885' mm,

Höhe Nennmaß Wandöffnung '2010' mm,
bauphysikalische Anforderungen: bewertetes Schalldämm-Maß DIN 4109 Rw 32 dB, Wärmeschutz DIN EN ISO 10077-1, DIN 4108-4 Ud 1,8 W/m2K, Bedienungskräfte Klasse 3 DIN EN 12217, Befestigung an Mauerwerk, Ausführung mit Umfassungszarge, Zarge aus Holzwerkstoff,
Breite Bekleidung '50' mm,

Maulweite/Wanddicke '240' mm,
mit Bodeneinstand, Montage durch Leibungsverschraubung, verdeckt befestigen, Türblatt aus Holzwerkstoff, einfach gefälzt, mit Einlage aus Mehrschichtplatte, Oberfläche des Türblattes aus Holz, mit fortlaufender Furnierabwicklung, Oberfläche der Öffnungsfläche lasierend beschichtet, matt, Oberfläche der Schließfläche wie Öffnungsfläche, mit Bändern, 2 Bänder je Flügel, mit Drückergarnitur, vorgerichtet für PZ-Schloss, mit Obentürschließer,
Hersteller und Typ '....................................................'
vom Bieter einzutragen
.
Menge: 6,000 St
Leistungsbereich: 027
DIN 276-1 2008-12: 345000000
LB-DIN: 027

**08.01.0030 Innentürelement Drehflügeltür einflg. B 885 mm H 2010 mm Umfassungszarge Holzwerkstoff Maulweite/WD 115 mm Holzwerkstoff**
STLB-Bau 2020-10 027
Innentürelement aus Türblatt und Zarge, Feuchtraumtür, als Drehflügeltür, einflügelig, mit Anschlagfalz, als barrierefreie Ausführung DIN 18040,
Breite Nennmaß Wandöffnung '885' mm,

Höhe Nennmaß Wandöffnung '2010' mm,
bauphysikalische Anforderungen: bewertetes Schalldämm-Maß DIN 4109 Rw 32 dB, Wärmeschutz DIN EN ISO 10077-1, DIN 4108-4 Ud 1,8 W/m2K, Bedienungskräfte Klasse 3 DIN EN 12217, Befestigung an Mauerwerk, Ausführung mit Umfassungszarge, Zarge aus Holzwerkstoff,
Breite Bekleidung '50' mm,

Maulweite/Wanddicke '115' mm,
mit Bodeneinstand, Montage durch Leibungsverschraubung, verdeckt befestigen, Türblatt aus Holzwerkstoff, einfach gefälzt, mit Einlage aus Mehrschichtplatte, Oberfläche des Türblattes aus Holz, mit fortlaufender Furnierabwicklung, Oberfläche der Öffnungsfläche lasierend beschichtet, matt, Oberfläche der Schließfläche wie Öffnungsfläche, mit Bändern, 2 Bänder je Flügel, mit Drückergarnitur, vorgerichtet für PZ-Schloss, mit Obentürschließer,
Hersteller und Typ '....................................................'
vom Bieter einzutragen
.
Menge: 2,000 St
Leistungsbereich: 027
DIN 276-1 2008-12: 345000000
LB-DIN: 027

**08.01.0040 Innentürelement Drehflügeltür einflg. B 760 mm H 2010 mm Umfassungszarge Holzwerkstoff Maulweite/WD 115 mm Holzwerkstoff**
STLB-Bau 2020-10 027
Innentürelement aus Türblatt und Zarge, Feuchtraumtür, als Drehflügeltür, einflügelig, mit Anschlagfalz, als barrierefreie Ausführung DIN 18040,
Breite Nennmaß Wandöffnung '760' mm,

Höhe Nennmaß Wandöffnung '2010' mm,
bauphysikalische Anforderungen: bewertetes Schalldämm-Maß DIN 4109 Rw 32 dB, Wärmeschutz DIN EN ISO 10077-1, DIN 4108-4 Ud 1,8 W/m2K, Bedienungskräfte Klasse 3 DIN EN 12217, Befestigung an Mauerwerk, Ausführung mit Umfassungszarge, Zarge aus Holzwerkstoff,
Breite Bekleidung '50' mm,

Maulweite/Wanddicke '115' mm,
mit Bodeneinstand, Montage durch Leibungsverschraubung, verdeckt befestigen, Türblatt aus Holzwerkstoff, einfach gefälzt, mit Einlage aus Mehrschichtplatte, Oberfläche des Türblattes aus Holz, mit fortlaufender Furnierabwicklung, Oberfläche der Öffnungsfläche lasierend beschichtet, matt, Oberfläche der Schließfläche wie Öffnungsfläche, mit Bändern, 2 Bänder je Flügel, mit Drückergarnitur, vorgerichtet für PZ-Schloss, mit Obentürschließer,
Hersteller und Typ '....................................................'
vom Bieter einzutragen
.
Menge: 2,000 St
Leistungsbereich: 027
DIN 276-1 2008-12: 345000000
LB-DIN: 027

**08.01.0050 Umfassungszarge Stahlblech D 1,5mm B 760 mm H 2010 mm Maulweite/WD 115 mm verz**
STLB-Bau 2020-10 031
Umfassungszarge 2-teilig, aus Stahlblech, Dicke 1,5 mm,
Breite Nennmaß Wandöffnung '760' mm,

Höhe Nennmaß Wandöffnung '2010' mm,

Maulweite/Wanddicke '115' mm,
ohne Band- und Schlosstaschen, mit umlaufender Schattennut, einseitig, Rahmenoberfläche verzinkt, Hinterfüllung der Zarge mit Mineralwolle, Befestigungsuntergrund Mauerwerk, Arbeitshöhe des Montageortes bis 3,5 m über der Standfläche des hierfür erforderlichen Gerüstes.
Menge: 4,000 St
Leistungsbereich: 031
DIN 276-1 2008-12: 345000000
LB-DIN: 031

### Titel 09 Maler- und Tapezierarbeiten

#### Untertitel 09.01 Malerarbeiten

**09.01.0010 Aufrauen Besch Wand Kalksandstein mattschleifen**
STLB-Bau 2020-10 034
Aufrauen der Beschichtung für Beschichtungsarbeiten, an Wand aus Kalksandstein, Beschichtung aus Dispersionsfarbe, durch Mattschleifen, von Hand, Ausführung in nicht zusammenhängenden Teilflächen, Größe über 5 bis 10 % der Gesamtfläche, Arbeitshöhe der zu bearbeitenden oder zu bekleidenden Fläche bis 3,5 m über der Standfläche des hierfür erforderlichen Gerüstes.
Menge: 280,000 m2
Leistungsbereich: 034
DIN 276-1 2008-12: 333000000
LB-DIN: 034

**09.01.0020 Erstbesch Wand Kalksandstein Dispersionsfarbe-GBS Dispersionsfarbe Dispersionsfarbe**
STLB-Bau 2020-10 034
Erstbeschichtung an Wand, innen, Untergrund Kalksandstein,
Grundbeschichtung für Dispersionsfarbe, pigmentiert, wasserbasiert, haftvermittelnd und verfestigend,
Zwischenbeschichtung aus Dispersionsfarbe, wasserbasiert,
Schlussbeschichtung aus Dispersionsfarbe, wasserbasiert, lösemittelfrei, matt DIN EN 13300, deckend, hellgetönt, Nassabriebbeständigkeit Klasse 2 DIN EN 13300, Kontrastverhältnis Klasse 2 DIN EN 13300,
Farbton 'weiß'

Hersteller und Typ '....................................................'
vom Bieter einzutragen,
Arbeitshöhe der zu bearbeitenden oder zu bekleidenden Fläche bis 3,5 m über der Standfläche des hierfür erforderlichen Gerüstes.
Menge: 280,000 m2
Leistungsbereich: 034
DIN 276-1 2008-12: 333000000
LB-DIN: 034

**09.01.0030 Überholungsbesch Wand Kalksandstein Dispersionsfarbe**
STLB-Bau 2020-10 034
Überholungsbeschichtung an Wand, innen, Untergrund Kalksandstein,
Schlussbeschichtung aus Dispersionsfarbe, wasserbasiert, lösemittelfrei, matt DIN EN 13300, deckend, hellgetönt, Nassabriebbeständigkeit Klasse 2 DIN EN 13300, Kontrastverhältnis Klasse 2 DIN EN 13300,
Farbton 'weiß'

Hersteller und Typ '....................................................'
vom Bieter einzutragen,
Arbeitshöhe der zu bearbeitenden oder zu bekleidenden Fläche bis 3,5 m über der Standfläche des hierfür erforderlichen Gerüstes.
Menge: 280,000 m2
Leistungsbereich: 034
DIN 276-1 2008-12: 333000000
LB-DIN: 034

**09.01.0040 Erstbesch Leibung Kalksandstein Dispersionsfarbe-GBS Dispersionsfarbe Dispersionsfarbe**
STLB-Bau 2020-10 034
Erstbeschichtung an Leibung, innen, Untergrund Kalksandstein,
Breite Leibung '24' cm,
Grundbeschichtung für Dispersionsfarbe, pigmentiert, wasserbasiert, haftvermittelnd und verfestigend,
Zwischenbeschichtung aus Dispersionsfarbe, wasserbasiert,
Schlussbeschichtung aus Dispersionsfarbe, wasserbasiert, lösemittelfrei, matt DIN EN 13300, deckend, hellgetönt, Nassabriebbeständigkeit Klasse 2 DIN EN 13300, Kontrastverhältnis Klasse 2 DIN EN 13300,
Farbton 'weiß'

Hersteller und Typ '....................................................'
vom Bieter einzutragen,
Arbeitshöhe der zu bearbeitenden oder zu bekleidenden Fläche bis 3,5 m über der Standfläche des hierfür erforderlichen Gerüstes.
Menge: 44,000 m
Leistungsbereich: 034
DIN 276-1 2008-12: 333000000
LB-DIN: 034

**09.01.0050 Überholungsbesch Leibung Kalksandstein Dispersionsfarbe**
STLB-Bau 2020-10 034
Überholungsbeschichtung an Leibung, innen, Untergrund Kalksandstein,
Breite Leibung '24' cm,
Schlussbeschichtung aus Dispersionsfarbe, wasserbasiert, lösemittelfrei, matt DIN EN 13300, deckend, hellgetönt, Nassabriebbeständigkeit Klasse 2 DIN EN 13300, Kontrastverhältnis Klasse 2 DIN EN 13300,
Farbton 'weiß'

Hersteller und Typ '....................................................'
vom Bieter einzutragen,
Arbeitshöhe der zu bearbeitenden oder zu bekleidenden Fläche bis 3,5 m über der Standfläche des hierfür erforderlichen Gerüstes.
Menge: 44,000 m
Leistungsbereich: 034
DIN 276-1 2008-12: 333000000
LB-DIN: 034

**09.01.0060 Aufrauen Besch Decke Gipsplatte mattschleifen**
STLB-Bau 2020-10 034
Aufrauen der Beschichtung für Beschichtungsarbeiten, an Decke aus Gipsplatten, vorh. Qualitätsstufe Oberfläche Q3, Beschichtung aus Dispersionsfarbe, durch Mattschleifen, von Hand, Ausführung in nicht zusammenhängenden Teilflächen, Größe über 5 bis 10 % der Gesamtfläche, Arbeitshöhe der zu bearbeitenden oder zu bekleidenden Fläche bis 3,5 m über der Standfläche des hierfür erforderlichen Gerüstes.
Menge: 165,000 m2
Leistungsbereich: 034
DIN 276-1 2008-12: 344000000
LB-DIN: 034

**09.01.0070 Erstbesch Decke Gipsplatte Dispersionsfarbe-GBS Dispersionsfarbe Dispersionsfarbe**
STLB-Bau 2020-10 034
Erstbeschichtung an Decke, innen, Untergrund Gipsplatten,
Grundbeschichtung für Dispersionsfarbe, pigmentiert, wasserbasiert, haftvermittelnd und verfestigend,
Zwischenbeschichtung aus Dispersionsfarbe, wasserbasiert, mit fungizidem Zusatzstoff,
Schlussbeschichtung aus Dispersionsfarbe, wasserbasiert, lösemittelfrei, matt DIN EN 13300, deckend, hellgetönt, Nassabriebbeständigkeit Klasse 2 DIN EN 13300, Kontrastverhältnis Klasse 2 DIN EN 13300,
Farbton 'weiß'

Hersteller und Typ '....................................................'
vom Bieter einzutragen,
Arbeitshöhe der zu bearbeitenden oder zu bekleidenden Fläche bis 3,5 m über der Standfläche des hierfür erforderlichen Gerüstes, Gerüst wird beigestellt/ist vorh..
Menge: 140,000 m2
Leistungsbereich: 034
DIN 276-1 2008-12: 344000000
LB-DIN: 034

**09.01.0080 Überholungsbesch Decke Gipsplatte Dispersionsfarbe**
STLB-Bau 2020-10 034
Überholungsbeschichtung an Decke, innen, Untergrund Gipsplatten,
Schlussbeschichtung aus Dispersionsfarbe, wasserbasiert, lösemittelfrei, matt DIN EN 13300, deckend, hellgetönt, Nassabriebbeständigkeit Klasse 2 DIN EN 13300, Kontrastverhältnis Klasse 2 DIN EN 13300,
Farbton 'weiß'

Hersteller und Typ '....................................................'
vom Bieter einzutragen,
Arbeitshöhe der zu bearbeitenden oder zu bekleidenden Fläche bis 3,5 m über der Standfläche des hierfür erforderlichen Gerüstes, Gerüst wird beigestellt/ist vorh..
Menge: 140,000 m2
Leistungsbereich: 034
DIN 276-1 2008-12: 344000000
LB-DIN: 034

**09.01.0090 Überholungsbesch Decke Gipsplatte Dispersionsfarbe**
STLB-Bau 2020-10 034
Überholungsbeschichtung an Decke, innen, schräg, Untergrund Gipsplatten,
Schlussbeschichtung aus Dispersionsfarbe, wasserbasiert, lösemittelfrei, matt DIN EN 13300, deckend, hellgetönt, Nassabriebbeständigkeit Klasse 2 DIN EN 13300, Kontrastverhältnis Klasse 2 DIN EN 13300,
Farbton 'weiß'

Hersteller und Typ '....................................................'
vom Bieter einzutragen,
Arbeitshöhe der zu bearbeitenden oder zu bekleidenden Fläche bis 3,5 m über der Standfläche des hierfür erforderlichen Gerüstes, Gerüst wird beigestellt/ist vorh..
Menge: 25,000 m2
Leistungsbereich: 034
DIN 276-1 2008-12: 344000000
LB-DIN: 034

**09.01.0100 Schutzabdeck. Fenster Folie Papier herstellen beseitigen**
STLB-Bau 2020-10 034
Schutzabdeckung des Fensters einschl. Fensterbank,
Abdeckung aus Folie, 2. Lage aus Papier, herstellen und beseitigen, anfallende Stoffe im Behälter des AN lagern, Arbeitshöhe der zu bearbeitenden oder zu bekleidenden Fläche bis 3,5 m über der Standfläche des hierfür erforderlichen Gerüstes, Gerüst wird beigestellt/ist vorh..
Menge: 25,000 m2
Leistungsbereich: 034
DIN 276-1 2008-12: 333000000
LB-DIN: 034

**09.01.0110 Schutzabdeck. Tür Folie Papier herstellen beseitigen**
STLB-Bau 2020-10 034
Schutzabdeckung der Tür, 2-seitig,
Abdeckung aus Folie, 2. Lage aus Papier, herstellen und beseitigen, anfallende Stoffe im Behälter des AN lagern, Arbeitshöhe der zu bearbeitenden oder zu bekleidenden Fläche bis 3,5 m über der Standfläche des hierfür erforderlichen Gerüstes, Gerüst wird beigestellt/ist vorh..
Menge: 30,000 m2
Leistungsbereich: 034
DIN 276-1 2008-12: 333000000
LB-DIN: 034

**09.01.0120 Schutzabdeck. Bodenfläche Folie Papier herstellen beseitigen**
STLB-Bau 2020-10 034
Schutzabdeckung der Bodenfläche, aus Linoleum,
Abdeckung aus Folie, 2. Lage aus Papier, herstellen und beseitigen, anfallende Stoffe im Behälter des AN lagern.
Menge: 160,000 m2
Leistungsbereich: 034
DIN 276-1 2008-12: 333000000
LB-DIN: 034

**09.01.0130 Aufbau Abbau fahrbares Gerüst 4Wo 2kN/m2 H 2m**
STLB-Bau 2020-10 001
Aufbauen, Abbauen fahrbares Gerüst DIN 4420-3, DIN EN 12810, einschl. Grundeinsatzzeit (4 Wochen), Lastklasse 3 (2 kN/m2), Höhe der obersten Gerüstlage 2 m, im Gebäude.
Menge: 5,000 St
Leistungsbereich: 001
DIN 276-1 2008-12: 333000000
LB-DIN: 001

#### Untertitel 09.02 Tapezierarbeiten

**09.02.0010 Flächenspachtelung Dispersions-Spachtelmasse Wand**
STLB-Bau 2020-10 037
Flächenspachtelung, mit Dispersionsspachtelmasse, an Wänden, Arbeitshöhe der zu bearbeitenden oder zu bekleidenden Fläche bis 3,5 m über der Standfläche des hierfür erforderlichen Gerüstes,
Hersteller und Typ '....................................................'
vom Bieter einzutragen
.
Menge: 58,410 m2
Leistungsbereich: 037
DIN 276-1 2008-12: 333000000
LB-DIN: 037

**09.02.0020 Grundbesch Kleister 1x Wand**
STLB-Bau 2020-10 037
Grundbeschichtung mit verdünntem Kleister, einmal auftragen, die Beschichtung ist im Rollverfahren aufzubringen, auf Wand, Untergrund verputzt mit Gips-Putzmörtel, Arbeitshöhe der zu bearbeitenden Fläche bis 3,5 m über der Standfläche des hierfür erforderlichen Gerüstes,
Hersteller und Typ '....................................................'
vom Bieter einzutragen
.
Menge: 58,410 m2
Leistungsbereich: 037
DIN 276-1 2008-12: 333000000
LB-DIN: 037

**09.02.0030 Tapete Wand Papierwandbekl.**
STLB-Bau 2020-10 037
Tapezieren der Wand, verputzt mit Gips-Putzmörtel, mit Papierwandbekleidung für nachträgliche Behandlung DIN EN 234, nachträgliche Behandlung wird gesondert vergütet, glatt, Arbeitshöhe der zu bearbeitenden oder zu bekleidenden Fläche bis 3,5 m über der Standfläche des hierfür erforderlichen Gerüstes.
Menge: 58,410 m2
Leistungsbereich: 037
DIN 276-1 2008-12: 333000000
LB-DIN: 037

**09.02.0040 Steckdosenabdeckg aus-/wiedereinbauen geschraubt**
STLB-Bau 2020-10 037
Aus- und Wiedereinbau einer Steckdosenabdeckung, geschraubt.
Menge: 10,000 St
Leistungsbereich: 037
DIN 276-1 2008-12: 333000000
LB-DIN: 037

### Titel 10 Bodenbelagsarbeiten

#### Untertitel 10.01 Vorbereitende Arbeiten

**10.01.0010 Scheinfuge/Riss schließen 2K-Reaktionsharz-Fugenmasse**
STLB-Bau 2019-04 036
Kraftschlüssiges Schließen von Scheinfugen/Rissen im Untergrund mit Zweikomponenten-Reaktionsharz.
Menge: 20,000 m
Leistungsbereich: 036
DIN 276-1 2008-12: 343000000
LB-DIN: 036

**10.01.0020 Voranstrich auftragen Kunstharz-Dispersion**
STLB-Bau 2019-04 025
Voranstrich auftragen, auf Boden, Untergrund Zementestrich, mit Kunstharz-Dispersion.
Menge: 30,000 m2
Leistungsbereich: 025
DIN 276-1 2008-12: 343000000
LB-DIN: 036

**10.01.0030 Untergrund spachteln Estrich Rakeltechnik D 2mm schleifen**
STLB-Bau 2020-10 036
Vollflächiges Spachteln des Untergrundes aus Estrich, in Rakeltechnik, mittlere Dicke 2 mm, einschl. Schleifen, für Bodenbelagarbeiten, zur Aufnahme von Bodenbelag Klasse 34 DIN EN ISO 10874 (gewerblicher Bereich, sehr starke Beanspruchung), Untergrund waagerecht.
Menge: 30,000 m2
Leistungsbereich: 036
DIN 276-1 2008-12: 343000000
LB-DIN: 036

**10.01.0040 Untergrund anschleifen absaugen Estrich**
STLB-Bau 2019-04 036
Anschleifen und Absaugen des Untergrundes aus Estrich, für Bodenbelagarbeiten, Untergrund waagerecht.
Menge: 30,000 m2
Leistungsbereich: 036
DIN 276-1 2008-12: 343000000
LB-DIN: 036

**10.01.0050 Untergrund reinigen Estrich lose Verunreinigung D bis 2cm absaugen**
STLB-Bau 2019-04 036
Reinigen des Untergrundes aus Estrich von grober Verschmutzung, von losen Verunreinigungen, nicht schadstoffbelastet, Dicke bis 2 cm, durch Absaugen, für Bodenbelagsarbeiten, anfallende Stoffe im Behälter des AN sammeln, Vergütung der Entsorgung übernimmt AN, Zuordnung Z 0 (uneingeschränkter Einbau), Abfall ist nicht gefährlich, Abfallschlüssel nach AVV (Abfallverzeichnis-Verordnung) 170101 Beton, zum Lager/zur Anlage nach Wahl des AN,
Anlage (Bezeichnung/Ort) '....................................................'
vom Bieter einzutragen,
Behältergröße nach Wahl des AN, Untergrund waagerecht.
Menge: 30,000 m2
Leistungsbereich: 036
DIN 276-1 2008-12: 343000000
LB-DIN: 036

#### Untertitel 10.02 Bodenbelag - Linoleum

**10.02.0010 Bodenbelag Linoleum Kl.33 BFL-s2 D 2,5mm 60/60cm marmoriert**
STLB-Bau 2019-04 036
Bodenbelag aus Linoleum DIN EN ISO 24011, Einstufung DIN EN ISO 10874 Klasse 33 (gewerblicher Bereich, starke Beanspruchung), antistatisch, Aufladungsspannung im Begehversuch DIN EN 1815 max. 2 kV, Trittschallverbesserungsmaß 4 dB, DIN EN ISO 10140-3, geeignet für Stuhlrollen DIN EN 12529 Typ W, Brandverhaltensklasse DIN EN 13501-1 BFL-s2, Bewertungsgruppe Rutschgefahr R 9 ASR A1.5/1,2,
Dicke 2,5 mm, in Platten, Plattenmaße 60/60 cm, mit Kreuzfugen verlegen, Oberfläche glatt, marmoriert, Farbton nach Standardkollektion, auf vollflächig gespachtelten Untergrund, vollflächig kleben.
Menge: 30,000 m2
Leistungsbereich: 036
DIN 276-1 2008-12: 343000000
LB-DIN: 036

**10.02.0020 Verfugen Bodenbelag Linoleum Schmelzdraht**
STLB-Bau 2019-04 036
Verfugen des Bodenbelages aus Linoleum, mit Schmelzdraht, Farbton dem Bodenbelag angepasst, Abrechnung nach der Fläche des Belages.
Menge: 30,000 m2
Leistungsbereich: 036
DIN 276-1 2008-12: 343000000
LB-DIN: 036

**10.02.0030 Sockelleiste B/H 15/80mm rechteckig**
STLB-Bau 2020-10 028
Sockelleiste Querschnitt B/H 15/80 mm, rechteckig, Oberkante abgerundet, Oberfläche lackiert, geklebt befestigen, Untergrund Mauerwerk, verputzt.
Menge: 21,940 m
Leistungsbereich: 028
DIN 276-1 2008-12: 343000000
LB-DIN: 028

**10.02.0040 Deckleiste B/H 14/14mm Viertelstab**
STLB-Bau 2019-04 028
Deckleiste Querschnitt B/H 14/14 mm, als Viertelstab Oberfläche streichfähig, mit Nägeln befestigen, Schraub-/Nagellöcher verkitten, Untergrund Holz.
Menge: 21,940 m
Leistungsbereich: 028
DIN 276-1 2008-12: 343000000
LB-DIN: 028

**10.02.0050 Anschluss Bodenbelag Linoleum**
STLB-Bau 2019-04 036
Anschluss ohne Leistenabdeckung an Bodenbelag aus Linoleum, gerade.
Menge: 21,940 m
Leistungsbereich: 036
DIN 276-1 2008-12: 343000000
LB-DIN: 036

**10.02.0060 Abschluss- bzw. Übergangsprofil**
Abschluss- bzw. Übergangsprofil zweischenkelig mit Aufkantung, aus Edelstahl, Höhe 25 mm, an den Bodenbelag einseitig anschließen, für die Übergänge zwischen Linoleum und vorh. PVC-Belag, Linoleum und Vinylbelag, Vinylbelag und vorh. PVC-Belag, Höhenanpassung an den jeweiligen Bodenbelag, befestigen durch Kleben.
Menge: 1,000 m
DIN 276-1 2008-12: 343000000
LB-DIN: 036

### Titel 11 Dachdeckungs- u. Dachabdichtungsarbeiten

#### Untertitel 11.01 Dachdeckungsarbeiten

**11.01.0010 Dunstrohrsystemziegel NW 125mm Dachziegeldeckung glasiert anthrazit**
STLB-Bau 2020-10 020
Formziegel mit Dunstrohrsystem, aus Kunststoff, Nennweite 125 mm, passend zur Deckung mit Dachziegeln, glasiert, Farbton anthrazit.
Menge: 4,000 St
Leistungsbereich: 020
DIN 276-1 2008-12: 371000000
LB-DIN: 020

#### Untertitel 11.02 Dachabdichtungsarbeiten

**11.02.0010 Anschluss Dachabdichtung Durchführung Durchm. 10-25cm Bitumenbahn**
STLB-Bau 2020-10 021
Anschluss der Abdichtung von Dächern an runde Durchführung, Durchmesser über 10 bis 25 cm, einschl. Verstärkungslage, Dachabdichtung aus Bitumenbahnen - G 200 S4 mit Glasgewebeeinlage 200 g/m2.
Menge: 4,000 St
Leistungsbereich: 021
DIN 276-1 2008-12: 371000000
LB-DIN: 021

**11.02.0020 Anschluss Dampfsperre Durchführung Durchm. 10-25cm Bitumenbahn**
STLB-Bau 2020-10 021
Anschluss der Dampfsperre von Dächern an runde Durchführung, Durchmesser über 10 bis 25 cm, einschl. Verstärkungslage, Dachabdichtung aus Bitumenbahnen - G 200 S4 mit Glasgewebeeinlage 200 g/m2.
Menge: 4,000 St
Leistungsbereich: 021
DIN 276-1 2008-12: 371000000
LB-DIN: 021

### Titel 12 Sanitäreinrichtungen

#### Untertitel 12.01 WC-Trennwände

**12.01.0010 Trennwandanlage Toiletten Holzspanpl. kunstharzgebunden D 30mm Rahmen Rahmen Alu 3Türen B 700 mm H 1865 mm 2Mittelwände**
STLB-Bau 2020-10 027
Trennwandanlage, mit Bodenabstand,
Bodenabstand '150' mm,
für Toiletten,
aus kunstharzgebundenen Holzspanplatten DIN EN 13986, Beschichtung Melaminharz, Dicke 30 mm, Rahmenkonstruktion, Rahmenkonstruktion sichtbar, aus eloxiertem Aluminium, Profile abgerundet,
mit 3 Türen, als Drehflügeltür,
Breite '700' mm,

Höhe '1865' mm,
Türen aus kunstharzgebundenen Holzspanplatten DIN EN 13986, Dicke 30 mm, mit Systembeschlägen aus Aluminium, von innen verriegelbar mit Frei/Besetzt-Anzeige,
mit 2 Mittelwänden,
Breite '1250' mm,

Höhe '2015' mm,
Verbindung zwischen Trennwandelementen mit Profil, Anschlüsse an angrenzende Bauteile mit Profil, aus eloxiertem Aluminium, Bodenanschluss mit Füßen, aus eloxiertem Aluminium,
Hersteller und Typ '....................................................'
vom Bieter einzutragen
.
Menge: 4,000 St
Leistungsbereich: 027
DIN 276-1 2008-12: 359000000
LB-DIN: 027

**12.01.0020 Trennwandanlage Toiletten Holzspanpl. kunstharzgebunden D 30mm Rahmen Rahmen Alu 2Türen B 700 mm H 1865 mm 1Mittelwand**
STLB-Bau 2020-10 027
Trennwandanlage, mit Bodenabstand,
Bodenabstand '150' mm,
für Toiletten,
aus kunstharzgebundenen Holzspanplatten DIN EN 13986, Beschichtung Melaminharz, Dicke 30 mm, Rahmenkonstruktion, Rahmenkonstruktion sichtbar, aus eloxiertem Aluminium, Profile abgerundet,
mit 2 Türen, als Drehflügeltür,
Breite '700' mm,

Höhe '1865' mm,
Türen aus kunstharzgebundenen Holzspanplatten DIN EN 13986, Dicke 30 mm, mit Systembeschlägen aus Aluminium, von innen verriegelbar mit Frei/Besetzt-Anzeige,
mit einer Mittelwand,
Breite '1250' mm,

Höhe '2015' mm,
Verbindung zwischen Trennwandelementen mit Profil, Anschlüsse an angrenzende Bauteile mit Profil, aus eloxiertem Aluminium, Bodenanschluss mit Füßen, aus eloxiertem Aluminium,
Hersteller und Typ '....................................................'
vom Bieter einzutragen
.
Menge: 2,000 St
Leistungsbereich: 027
DIN 276-1 2008-12: 359000000
LB-DIN: 027

**12.01.0030 Trennwandanlage Toiletten Holzspanpl. kunstharzgebunden D 15mm Rahmen Rahmen Alu 1Tür B 700 mm H 1865 mm 1Randblende 1Se**
STLB-Bau 2020-10 027
Trennwandanlage, mit Bodenabstand,
Bodenabstand '150' mm,
für Toiletten,
aus kunstharzgebundenen Holzspanplatten DIN EN 13986, Beschichtung Melaminharz, Dicke 15 mm, Rahmenkonstruktion, Rahmenkonstruktion sichtbar, aus eloxiertem Aluminium, Profile abgerundet,
mit einer Tür, als Drehflügeltür,
Breite '700' mm,

Höhe '1865' mm,
Türen aus kunstharzgebundenen Holzspanplatten DIN EN 13986, Dicke 30 mm, mit Systembeschlägen aus nichtrostendem Stahl, von innen verriegelbar mit Frei/Besetzt-Anzeige,
eine Randblende, als Randbekleidung neben Türen,
Breite '350' mm,

Höhe '2100' mm,
mit einer Seitenwand,
Breite '1250' mm,

Höhe '2100' mm,
Verbindung zwischen Trennwandelementen mit Profil, Anschlüsse an angrenzende Bauteile mit Profil, aus eloxiertem Aluminium, Bodenanschluss mit Profil, aus eloxiertem Aluminium,
Hersteller und Typ '....................................................'
vom Bieter einzutragen
.
Menge: 2,000 St
Leistungsbereich: 027
DIN 276-1 2008-12: 359000000
LB-DIN: 027

#### Untertitel 12.02 Schamwände Urinale

**12.02.0010 Urinalschamwand Kunststoff**
STLB-Bau 2020-10 045
Urinalschamwand, aus Kunststoff, Farbton weiß, Befestigung mit Schrauben, verdeckt, Ausführung gemäß Zeichnung,
Hersteller und Typ '....................................................'
vom Bieter einzutragen
.
Menge: 7,000 St
Leistungsbereich: 045
DIN 276-1 2008-12: 359000000
LB-DIN: 045

#### Untertitel 12.03 Zubehör

**12.03.0010 Toilettenbürstengarnitur Kunststoff Halteelement**
STLB-Bau 2020-10 045
Toilettenbürstengarnitur, aus Kunststoff, für Wandbefestigung, feststehend, offen, mit Bürste, mit Tropfschale, Schnellbefestigung mit Schnappbefestigung, mit Halteelement, Befestigungsschrauben, verdeckt,
Hersteller und Typ '....................................................'
vom Bieter einzutragen
.
Menge: 20,000 St
Leistungsbereich: 045
DIN 276-1 2008-12: 399000000
LB-DIN: 045

**12.03.0020 Haken Kunststoff Halteelement**
STLB-Bau 2020-10 045
Haken, aus Kunststoff, als Mantelhaken, Ausladung 35 mm, als Einfachhaken mit Türpuffer, Schnellbefestigung mit Schnappbefestigung, mit Halteelement, Befestigungsschrauben, verdeckt,
Hersteller und Typ '....................................................'
vom Bieter einzutragen
.
Menge: 20,000 St
Leistungsbereich: 045
DIN 276-1 2008-12: 399000000
LB-DIN: 045

**12.03.0030 Toilettenpapierhalter Kunststoff Halteelement**
STLB-Bau 2020-10 045
Toilettenpapierhalter, aus Kunststoff, offene Form, für 1 Rolle, mit Abrollbremse, für Trennwandeinbau, einseitig, Schnellbefestigung mit Schnappbefestigung, mit Halteelement, Befestigungsschrauben, verdeckt,
Hersteller und Typ '....................................................'
vom Bieter einzutragen
.
Menge: 20,000 St
Leistungsbereich: 045
DIN 276-1 2008-12: 399000000
LB-DIN: 045

**12.03.0040 Toilettenpapier-Ersatzrollenhalter Kunststoff Halteelement**
STLB-Bau 2020-10 045
Toilettenpapier-Ersatzrollenhalter, aus Kunststoff, offene Form, für 1 Rolle, für Trennwandeinbau, einseitig, max. Einbautiefe 5 mm, Schnellbefestigung mit Schnappbefestigung, mit Halteelement, Befestigungsschrauben, verdeckt,
Hersteller und Typ '....................................................'
vom Bieter einzutragen
.
Menge: 20,000 St
Leistungsbereich: 045
DIN 276-1 2008-12: 399000000
LB-DIN: 045

**12.03.0050 Abfallbehälter Kunststoff bodenstehend rund 10-20l**
STLB-Bau 2020-10 045
Der Langtext wird nicht übergeben, da für diese Leistungsbeschreibung keine Lizenz installiert ist.
Menge: 20,000 St
Leistungsbereich: 045
DIN 276-1 2008-12: 399000000
LB-DIN: 045

### Titel 13 Sanitärcontainer

*Hinweis: Hinweis Sanitärcontainer*
Die hier beschriebene Sanitärcontaineranlage ist bereits für die Vorgewerke "Abbruch- u. Schadstoffsanierung" und "TGA" rd. 20 Wochen vor Beginn der Arbeiten aus diesem Teil-LV aufzustellen und zur Nutzung der Angestellten des LaFin und zur Nutzung der Arbeiter aus den jeweiligen Gewerken freizugeben.

Nach Abstimmung des tatsächlichen Containertyps, sind die technischen Datenblätter zwecks der bauseitigen Anschlüsse von Strom und Be- und Entwässerungsanschlüssen zu übergeben.

Bei der Aufstellung der Container ist darauf zu achten, dass diese gemäß der vorhandenen befestigten unebenen Aufstellfläche ausgerichtet und unterschiedlich zu unterfüttern sind. Dabei ist zu beachten, dass einer der Container barrierefrei sein soll.

Die Erschwernis bezüglich Anlieferung und Aufstellung aufgrund der beengten Zu- bzw. Durchfahrt ist zu berücksichtigen.

Die zuvor aufgeführten Leistungen sind in den Einheitspreisen einzukalkulieren.

#### Untertitel 13.01 Sanitärcontainer

**13.01.0010 Sanitärcontainer aufstellen räumen doppelwandig, isoliert L 6m B 2,5m**
STLB-Bau 2020-10 000
Sanitärcontainer, aufstellen und räumen, zur Nutzung durch andere AN, beheizbar, elektrisch, Energiekosten Heizung werden gesondert vergütet, doppelwandig, isoliert, stapel- und koppelbar, mit Windfang, Einzelcontainer-Länge 6 m, Einzelcontainer-Breite über 2,4 bis 2,5 m, für Wasch- und Toilettenraum, 2 Toiletten mit Handwaschbecken, für Damen und Herren getrennt, Wasserversorgung mit Kaltwasser, ein Urinal, für eine Entnahmestelle innen, Raum eingerichtet, einschl. Beleuchtung.
Menge: 2,000 St
Leistungsbereich: 000
DIN 276-1 2008-12: 391000000
LB-DIN: 000

**13.01.0020 Sanitärcontainer, behindertengerecht, barrierefrei, aufstellen räumen doppelwandig, isoliert L 6m B 2,5m**
Sanitärcontainer, behindertengerecht, barrierefrei, inkl. Anrampung außen, aufstellen und räumen, zur Nutzung durch andere AN, beheizbar, elektrisch, Energiekosten Heizung werden gesondert vergütet, doppelwandig, isoliert, mit Windfang, Einzelcontainer-Länge 3 m, Einzelcontainer-Breite über 2,4 bis 2,5 m, für Wasch- und Toilettenraum, 1 Toiletten mit Handwaschbecken, für Damen und Herren, Wasserversorgung mit Kaltwasser, Raum eingerichtet, einschl. Beleuchtung.
Menge: 1,000 St
DIN 276-1 2008-12: 391000000
LB-DIN: 000

**13.01.0030 Sanitärcontainer vorhalten doppelwandig, isoliert L 6m B 2,5m**
STLB-Bau 2020-10 000
Sanitärcontainer, vorhalten, Reinigung wird gesondert vergütet, zur Nutzung durch andere AN, beheizbar, elektrisch, Energiekosten Heizung werden gesondert vergütet, doppelwandig, isoliert, stapel- und koppelbar, mit Windfang, Einzelcontainer-Länge 6 m, Einzelcontainer-Breite über 2,4 bis 2,5 m, für Wasch- und Toilettenraum, 2 Toiletten mit Handwaschbecken, für Damen und Herren getrennt, Wasserversorgung mit Kaltwasser, ein Urinal, für eine Entnahmestelle innen, Raum eingerichtet, einschl. Beleuchtung,
Positionsmenge = Produkt aus '3 St.'
(Vorhaltemenge)

mal '12 Monate'
(Vorhaltedauer)
.
Menge: 39,000 StMt
Leistungsbereich: 000
DIN 276-1 2008-12: 391000000
LB-DIN: 000

**13.01.0040 Container Wasch- Toilettenraum reinigen 2x wöchentlich**
STLB-Bau 2020-10 000
Container für Wasch-, Toilettenraum, reinigen, 2 x wöchentlich, Ausführung auf Anordnung des AG.
Menge: 12,000 Mt
Leistungsbereich: 000
DIN 276-1 2008-12: 391000000
LB-DIN: 000

**13.01.0050 Zulage Ausgleich von Unebenheiten**
als Zulage für das Aufstellen der Sanitärcontianer für die Position 13.01.0010.

Unebenheiten müssen mit Unterlegplatten (aus Kunststoff oder Recyclingmaterial) ausgeglichen werden. Wichtig ist, dass der Container stabil und eben steht, um Verziehen zu vermeiden und die Funktion zu gewährleisten.
Menge: 1,000 psch
DIN 276-1 2008-12: 391000000
LB-DIN: 000

### Titel 14 Arbeiten auf Nachweis

#### Untertitel 14.01 Stundenlohnarbeiten

*Hinweis: Hinweis Stundenlohnarbeiten*
Leistungen gemäß den nachfolgend aufgeführten Verrechnungssätzen werden nur vergütet, wenn die Ausführung ausdrücklich durch den Auftraggeber angeordnet wurde.
Es wird vom Auftragnehmer erklärt, daß die aufgeführten Rechnungssätze unter Beachtung der preisrechtlichen Vorschriften und Vertragsbedingungen von der abgerechneten Stundenzahl gelten.
a) Löhne und Gehälter
Die Verrechnungssätze, in denen alle Zuschläge enthalten sind, gelten für die normale, tarifliche Arbeitszeit nach den jeweils geltenden Tarifbestimmungen.
Für Über-, Nacht-, Sonn- und Feiertagsstunden werden die tariflichen Aufschläge vergütet. Die Auslösung wird nicht gesondert vergütet.
b) Maschinen und Geräte
Die Verrechnungssätze beinhalten An- und Abtransport, mit Abschreibung und Verzinsung, Betriebskosten mit Betriebs- und Wartungsstoffen sowie Reparaturkostenanteile.
Die Personalkosten für die Bedienung sind in die EP mit einzukalkulieren.

**14.01.0010 Verrechnungssatz Werkpolier**
Stundenlohnarbeiten durch Arbeitskräfte auf Anordnung des AG ausführen.
Werkpolier / Baumaschinen-Fachmeister
(Berufsgruppe 6 gemäß aktuellem BRTV).
Menge: 5,000 h
DIN 276-1 2008-12: 399000000

**14.01.0020 Verrechnungssatz Facharbeiter**
Stundenlohnarbeiten durch Arbeitskräfte auf Anordnung
des AG ausführen.
Facharbeiter / Baugeräteführer / Berufskraftfahrer
(Berufsgruppe 3 gemäß aktuellem BRTV).
Menge: 10,000 h
DIN 276-1 2008-12: 399000000

**14.01.0030 Verrechnungssatz Kleingeräte**
Stundenlohnarbeiten durch Baugeräte auf Anordnung des
AG ausführen, einschl. Bedienung.
Kleingeräte
Menge: 10,000 h
DIN 276-1 2008-12: 399000000
